# Sanierung der Sporthalle Oberbrüge
Angebotsaufforderung (GAEB 90, DA83)
Eröffnung: 17.06.05 16:01
Ende der Zuschlagsfrist: 17.06.05
Währung: EUR

## Außenputz / WDVS
Datum: 17.06.05

*Hinweis*
Leistungsverzeichnis

Bauleistung: WDVS-Arbeiten
Bauvorhaben: Energetische Sanierung der Mehrzweckhalle
/ Bühne
Baustelle: Am Nocken 12a, 58553 Halver
Bauherr:: Stadt Halver, Von- Vincke- Straße 26, 58553
Halver
Planung und Architekturbüro Eicker
Bauleitung: Hagedornstr. 21
 58553 Halver
 Fon: 02353-9129-50
 Fax: 02353-9129-51
 info@eicker-architekten.de

Projekt-Nr.  24-016

Abgabetermin  : bis zum.26.08.2026
Submissionstermin  : 26.08.2026, 10.00 Uhr

Der Unterzeichner erklärt aufgrund genauer Prüfung der
Verhältnisse, den Vertrags- gegenstand zu den in diesem
Leistungsverzeichnis angebotenen Preisen auszuführen.

Der Bieter veranschlagt für seine Leistung einen
Zeitraum von .......... Arbeitstagen. (Bieterangabe)

Ausführungszeitraum:
ab 21.09.2026 - 16.10.2026
ca. 4 Wochen vor Ort Montageleistungen, einschl.
Baustelleneinrichtungsarbeiten

Für die Arbeiten werden max. 30 Tage in Ansatz gebracht

Angebotssumme:  (Bruttosumme) EUR:

............................., den
........................
.......................................................
...............
(Ort)  (Datum)
Stempel und Unterschrift des Bieters

*Hinweis*
Baubeschreibung / Baustelle / Bauablauf / Brandschutz /
Planunterlagen

 Beschreibung des Bauvorhabens:

 Energetische Sanierung der Mehrzweckhalle / Bühne

 Lage:
 58553 Halver, Am Nocken 12

 Verkehrsanbindung:
 Die Baustelle ist ausschließlich über die Straße Am
Nocken und dem
 Parkplatz neben dem Schulgebäude anzufahren.

 Art der Arbeiten:
 WDVS-Arbeiten
 Nach Auftragsvergabe in der 36. KW (Benachrichtigung
über die Stadt Halver)
 ist sofort ein Aufmaß zu nehmen, damit die Materialien
bestellt werden
 können.
 Ausführungszeitraum: 21.09.2026 - 16.10.2026.
 Bedingt durch Arbeiten anderer Gewerke können sich
 die Arbeiten verzögern, bzw. müssen zeitlich versetzt
 durchgeführt werden.

 Alle Arbeiten sind in Abstimmung mit den zum Zeitpunkt
der Ausführung
 gültigen Sicherheits- und Arbeitsvorschriften
auszuführen.
 Die hierfür notwendigen technischen und
organisatorischen Mittel sind jederzeit
 in ausreichendem Maß vorzuhalten. Hierzu gehört
insbesondere die Stellung
 von Umwehrungen, Absturzsicherungen und fehlerfreiem
Werkzeug und
 Maschinen.

 Zur Durchführung der Baumaßnahme wird ein SIGEKO
bestellt.

 Vorbemerkungen zur Abrechnung:
 Bei der geplanten Sanierungsmaßnahme wird die
Sporthalle energetisch
 ertüchtigt. Hierfür wurden Fördergelder beantragt und
bewilligt. Der Bereich der
 Bühne und das darunter befindliche Untergeschoss
werden ebenfalls ertüchtigt
 und saniert, jedoch werden diese Umbaumaßnahmen nicht
gefördert.

 Um die förderfähigen von den nicht förderfähigen
Maßnahmen abrechnungstechnisch trennen zu können, werden die Maßnahmen
unter zwei Titeln in der
 Ausschreibung geführt und die Leistungen sind
entsprechend unter diesen
 Titeln abzurechnen. Gleiches gilt für die mit den
Leistungen im Zusammenhang
 stehenden eventuell anfallenden Nachträgen und
Stundenlohnleistungen.
 Es sind für die aufgeführten Titel separate
Schlussrechnungen zustellen.

 Beschreibung der Leistungen:
 In der Sporthalle wird ab Mitte Juni zunächst der alte
Sportboden abgebrochen.
 Dann folgen die Holzdecke mit Geräten und die
Wandbeläge. Die Türen, Tore
 und Fenster werden erst später abgebrochen.
 Das Dach über der Betondecke der Bühne wird ebenfalls
abgebrochen, es
 erfolgt eine neue Dacheindeckung mit Gefälledämmung
und die Ausbildung
 einer neuen Attika.
 Im Untergeschoss werden die Fliesen und der Boden bis
auf die Betondecke
 entfernt und die Bereiche werden, mit Haustechnik neu
erstellt. Auch hier
 werden die Fenster ausgetauscht.
 In der Sporthalle wird die Fluchtwegsituation
überarbeitet, neue Tore und eine
 neue Ballprallwand installiert. Die Decke wird durch
eine ballwurfsichere, nicht
 brennbare, Akustikdecke ersetzt.

 Die Ballprallwand wird erst nach der Fertigstellung
des Bodens und dem
 Einbau der Türen und Tore in der Sporthalle in 2027
montiert.

 Die haustechnischen Anlagen werden in diesen Bereichen
ausgetauscht und
 modernisiert.
  Die WDVS-Arbeiten sollen in diesem Jahr komplett
umgesetzt und schlussgerechnet werden.

1. Verbindliche Zeitschiene:

 Angebotsabgabe  : bis 26.08.20
 Submissionstermin  : 26.08.2026, 10.00 Uhr
 Auftragsvergabe  : 36. KW
 Baubeginn  : 21.09.2026
 Fertigstellung  : 16.10.2026

2. Baustelle:

 Besonderheiten der Baustelleneinrichtung:
 Die Baustelleneinrichtung und die Beschickung der
Baustelle ist mit der Bauleitung abzustimmen, der für die Baustelleneinrichtung
vorgesehene Bereich
 wurde im Lageplan dargestellt. Während des
Schulbetriebs ist die Lieferung von
 Materialien mit der Bauleitung und der Stadt Halver
abzustimmen.,
 Ein Gerüst wird zeitnah, nach vorheriger Absprache,
durch den AG zur
 Verfügung gestellt. Die Baustelle ist durch einen
Bauzaun abgesperrt.
 Parkmöglichkeiten für Handwerkerfahrzeuge stehen vor
der Schule zur
 Verfügung.
 Anlieferungen, Fahrzeugverkehr, Maschinen-, Kranauf-
und Abbauarbeiten, die nicht über den abgesperrten
Baustellenbereich durchgeführt
 werden können, müssen mit der Bauleitung abgestimmt
werden.

 Baustrom und Bauwasser können aus dem Bereich der
Sporthalle bezogen
 werden.

3. Bauablauf:

3.1 Besonderheiten:
 Die Arbeiten in der Sporthalle müssen während des
Schulbetriebs in der
 benachbarten Regenbogenschule durchgeführt werden und
sind daher mit
 Bau- und Schulleitung abzustimmen.
 Dies betrifft hauptsächlich Anlieferungen während der
Pausenzeiten.

3.2 Die Arbeitsbereiche im Bestand werden für die Dauer
der Arbeiten abgesperrt.
 So darf durch das Foyer kein Material in die Halle
gebracht werden. Ausnahmen
 hiervon sind mit der Bauleitung abzustimmen (z.B.
sperrige Baumaterialien).
  In unmittelbar angrenzenden Bereichen findet jedoch,
außer im Ferienzeitraum, weiterhin Unterricht statt (z.B. im
Obergeschoss).
 Arbeiten mit größerer Lärmentwicklung sind, außerhalb
der Ferienzeit, vorab
 mit der Bauleitung terminlich abzustimmen.

3.3 Der Bieter hat sich vor Abgabe des Angebotes an Ort
und Stelle über die
 geplante Einbausituation des WDVS zu informieren. Für
die Arbeiten an
 der Wand in den DRK-Räumen müssen die angrenzenden
Bereiche durch
 den Auftragnehmer mit geeigneten Mitteln geschützt
werden. Rollgerüste
 oder Hubvorrichtungen sind mitzubringen. Diese
Leistungen sind einzukalkulieren.

3.4 Vor Baubeginn findet ein Koordinierungsgespräch mit
allen Beteiligten statt,
 um den technischen und zeitlichen Ablauf festzulegen.

3.5 Jour-fix-Termin
 Es finden regelmäßige Baubesprechungen auf Einladung
der Bauleitung statt,
 die Teilnahme der jeweilig tätigen Firmen ist
verbindlich.

3.6 Bei vertraglich vereinbarten Fristen wirken sich
witterungsabhängige Arbeiten
 fristverlängernd aus:

 a) Regentage mit mehr als 4 Stunden Regendauer
zwischen
  07.00 h und 15.00 h.
 b) Temperatur um 08.00 h unter -5 Grad C im
Außenbereich und
  unter 0 Grad C im Innenbereich.
  Grundsätzlich ist jede Verzögerung am selben Tage
noch dem Bauleiter mitzuteilen und zu begründen.

4.  Brandschutz während der Bauphase:

4.1 Während der Bauzeit der Erweiterung werden
vorbeugende Brandschutzmaßnahmen betrieblicher Art getroffen:
 1. In dem Bauobjekt sind brennbare Baustoffe oder
sonstige brennbare
  Gegenstände nur örtlich und mengenmäßig begrenzt
zu lagern. Dies gilt
  ebenfalls für brennbare Flüssigkeiten und Gase.
 2. Brennbare Abfallstoffe sind täglich aus dem Objekt
zu entfernen.
 3. Für brennbare Abfallstoffe werden auf der Baustelle
nicht brennnbare
  Großbehälter aufgestellt. Der Sicherheitsabstand zu
baulichen Anlagen
  muß mindestens 5 m betragen.
 4. Bei feuergefährlichen Arbeiten wie Schweißen,
Abbrennen und Schneiden
  sowie beim Umgang mit offener Flamme i.V. mit
brennbaren Baustoffen sind
  geeignete Feuerlöschgeräte bereitzuhalten. Nach
Beendigung der feuergefährlichen Arbeiten sind Nachkontrollen
durchzuführen (auf BGV D1/GUV D1
  wird verwiesen).
 5. Der Bauherr benennt für die Bauzeit der Bauleitung
einen geeigneten
  Mitarbeiter, der für den Brandschutz auf der
Baustelle verantwortlich ist.
  Dieser und die örtlichen Fachbauleiter stellen den
Brandschutz auf der Baustelle sicher.
 6. Die Rettungswege sind ständig freizuhalten. Von
öffentlichen Verkehrsflächen sind ausreichende Zufahrten zum Bauobjekt
für den Einsatz von
  Feuerlösch- und Rettungsfahrzeugen freizuhalten.

Auf die jeweiligen Merkblätter der Bau-
Berufsgenossenschaften und des Verbandes der
Sachversicherer wird verwiesen.

5.  Umfang der Leistungen im LV :

 Bedingt durch den geplanten Bauablauf, oder
ablauftechnische Erfordernisse
 vor Ort, könnten im LV beschriebene Leistungen
entfallen, oder zusätzliche
 Mehrleistungen vergeben werden müssen.Der AG
akzeptiert Leistungskürzungen, bzw. Änderungen im Auftragsumfang.

6. Planunterlagen:

 01. Ausschreibung im PDF-Format
 02. Ausschreibung im GAEB-Format
 03. Auss 01-Vorab
Baustelleneinrichtungsfläche_2026-04-4
 04. Auss 02-Vorab_Erd- und Untergeschoss_2026-05-11
 05. A 03-Vorab_Obergeschoss_2026-05-11
 06. Auss 04-Vorab_Schnitt A-B_2026-05-11
 07. Auss 05-Vorab_Ansicht Südwest und
Südost_2026-05-11
 08. Auss 06-Vorab_Ansicht Nordwest_2026-05-11

*Hinweis*
Energieeffiziente Sanierung Sporthalle Oberbrügge

Nachweis zu Grundsatz "Energieeffizienz an erster
Stelle" gem. ANBest EU Nr. 3 - EFRE20200079
Energieeffiziente Sanierung Sporthalle Oberbrügge

Wir müssen sie darauf hinweisen, dass bei der
Durchführung von aus dem EFRE kofinanzierten Vorhaben
Energieeffiziente Sanierung der Sporthalle
Oberbrügge/Halver die Regelungen der ANBest-EU,
insbesondere Nr. 3, zu beachten sind.

Danach ist der Grundsatz ?Energieeffizienz an erster
Stelle? bei der Planung, Vergabe und Durchführung der
beauftragten Leistungen zu berücksichtigen. Im Rahmen
der Auftragsausführung sind daher energieeffiziente
Lösungen vorrangig zu prüfen und  soweit technisch,
wirtschaftlich und funktional geeignet  umzusetzen.

Soweit die Art der beauftragten Leistung dies
erfordert, ist nachvollziehbar zu dokumentieren, dass
der vorgenannte Grundsatz bei der Auswahl der
technischen Lösung bzw. der Ausführung angemessen
berücksichtigt wurde. Kann einer energieeffizienteren
Alternative nicht entsprochen werden, sind die hierfür
maßgeblichen Gründe in geeigneter Weise zu
dokumentieren.

Wir bitten sie, die vorgenannten Anforderungen bei der
Ausführung der beauftragten Leistungen zu beachten und
die erforderlichen Nachweise für eine etwaige Prüfung
durch die zuständigen Stellen bereitzuhalten.

*Hinweis*
Allgemeine Vorbemerkungen

Die Abgabe des Angebotes erfolgt ohne Kosten oder
sonstige Verbindlichkeiten für den Auftraggeber, bei
Abgabe des Kurz-LV ist nur der Langtext rechtsgültig.

Der Bieter hat das Leistungsverzeichnis vollständig
auszufüllen.
Nicht vollständig ausgefüllte Leistungverzeichnisse
können bei der Vergabe nicht berücksichtigt werden.
Sämtliche Preise verstehen sich, soweit im
Leistungsverzeichnis nicht anders angegeben,
einschließlich aller notwendigen Nebenarbeiten und
aller Lieferungen von Materialien, die zur Ausführung
erforderlich sind.

Es dürfen nur Bauprodukte eingebaut werden, die das "Ü"
-
Zeichen oder das CE"-Zeichen haben.

Vor Angebotsabgabe kann die Baustelle besichtigt und
die Pläne und sonstigen Unterlagen beim Architekten
eingesehen werden.
Kalkulationsfehler, die auf mangelnde Ortskenntnis
zurückzuführen sind, werden nicht anerkannt.
Alle im Leistungsverzeichnis angegebenen Einheitspreise
sind Festpreise, auf die Lohn- und
Materialpreiserhöhungen keinen Einfluss haben.

Die Preise verstehen sich in fix und fertiger Arbeit,
einschließlich aller Nebenkosten.
Werden während der Ausführung Abweichungen gegenüber
der Ausschreibung festgestellt, so sind diese der
Bauleitung sofort bekanntzugeben.
Alle Massen sind vor Baubeginn vom Unternehmer auf der
Baustelle verantwortlich zu prüfen. Auf öffentliche und
private Flächen ist bei der Arbeit äußerste Rücksicht
zu nehmen.

Verschmutzte Verkehrsflächen sind spätestens am
gleichen Tage zu säubern.
Beschädigte Flächen sind in den ursprünglichen Zustand
zu versetzen.
Die gesetzlichen Unfallverhütungsvorschriften,
baupolizeilichen Vorschriften, alle Auflagen und
Schutzmaßnahmen der Bauberufsgenossenschaft sind genau
zu beachten. Schäden, die aus Nichtbeachtung dieser
Vorschriften entstehen, gehen zu Lasten des
Auftragnehmers und werden bei Stellung der
Schlussrechnung in Abzug gebracht. Die erforderliche
Baustelleneinrichtung ist im Umfang der auszuführenden
Arbeiten entsprechend zu planen, nach eigenen
Erfordernissen zu erstellen, wieder zu entfernen und in
die Einheitspreise mit einzukalkulieren. Die Sicherung
der Baustelle und der Baugrube, sowie der notwendigen
Absperrungen sind Sache des Unternehmers und werden
nicht besonders vergütet.

Arbeits- und Schutzgerüste sind gewerkespezifisch bis
3,0 m Höhe in die Einheitspreise  einzukalkulieren.

Die Beseitigung von Abfallstoffen jeglicher Art obliegt
dem Auftragnehmer und wird nicht gesondert vergütet.

*Hinweis*
Vorbemerkungen Außenputz / WDVS

- Strom, Wasser sowie eine Sanitärkabine werden
kostenlos zur Verfügung gestellt.
- Alle in der Ausschreibung aufgeführten Massen
verstehen sich als circa-Massen. Die
  Endabrechnung erfolgt nach Aufmaß, welches nach VOB
Teil B aufzumessen ist.
- Im Bereich des durch den Dachdecker zu erneuernden
Bühnendachs steht an der Attika
  die OSB-Platte soweit über, dass gegen  diese
gearbeitet werden kann, erst im
  Anschluss wird diese durch den Dachdecker eingekürzt.
- Die Vergütung richtet sich nach § 2 Abs. 2 in VOB
Teil 2, es wird nach den vertraglichen
  Einheitspreisen und den tatsächlichen ausgeführten
Leistungen berechnet.
- Die Bauwerksabdichtung & die Gerüststellung erfolgen
bauseits.
- Innengerüste im Bestand sind durch den AN zu stellen.
- Die neuen Kunststofffenster wurden, zum Zeitpukt der
WDVS-Arbeiten, bereits eingebaut. Die Dämmung ist fachgerecht beim Einbau ca. 3,0
cm über den Fensterrahmen zu
  führen.

Vorbemerkungen Innenputz / WDVS
- In den auf der Innenwand der DRK aufzubringenden
Wärmedämmputz sind Wasser-
  und  Stromleitungen zu integrieren. Anschlüsse werden
frühzeitig zurückgebaut und
  durch die Gewerke HLS- und Elektro später wieder
montiert. Im Bereich von Steckdosen
  und Schalter sind geeignete Teleskop-Gerätedosen zu
montieren.

### Gewerk 01 Außenputz / WDVS (Förderfähige Maßnahme

*Hinweis*
Hinweistext

Auf der Nordwestseite wurden oberhalb des DRK-Daches
sechs neue Sporthallenfenster mit jeweils der Größe
3,80 m * 1,50 m eingebaut. Der Einbau erfolgt bündig zu
den Stahlbetonstützen. Im Sturzbereich stehen die
Fenster ca. 10,0 cm zurück. Durch den Dachdecker wird
bis zur Fensterbank eine Z-förmige Blechabkantung mit
16,0 cm Wärmedämmung WLG 035 eingebaut. Die neu zu
verlegende Dämmung liegt im Bereich der Lisenen auf dem
Profil auf. Unter den Fenstern verläuft die neue
Fensterbank. Der Einbau des WDVS erfolgt nur vor den
Stützen bis ca. 3,0 cm über die Fensterrahmen, dem
Stahlbetonsturz über den Fenstern und dem kleinen
Versatz über den Fenstern bis zum Sturz.

Nordwestansicht

#### Titel 01.01 Allgemeine Arbeiten

**01.01.01 Baustelleneinrichtung**
Einrichten und Räumen der Baustelle, einschließlich
liefern, vorhalten und wieder entfernen aller zur Ausführung der Arbeiten benötigten Geräte und Werkzeuge.
Menge: 1,000 psch

#### Titel 01.02 Nordwesten

**01.02.01 Untergrund prüfen**
*** Leitbeschreibung
Prüfen des Untergrundes, ob dieser fest, eben, trocken,
fett- und staubfrei. Die dauerhafte Verträglichkeit des
Putzes auf einer eventuell vorhandenen Beschichtung ist
zu prüfen.
Massenberechnung:
6*3,85 m = 23,10 m
7* 0,30 m =  2,10 m
25,20 1,;00 m = 25,20 qm
7*0,40*1,55 m = 4,35 qm
ges. ca. 30,00 qm
Menge: 30,000 m2

**01.02.02 Retec- Verfahren**
Fassade horizontal und vertikal mit einer Fräse
einschlitzen. Das Rastermaß der Schlitzung liegt bei 15
x 15 cm bis
30 x 30 cm. Dieses Verfahren wird bei
Kunstharzbeschichtungen ange-wendet, bevor das neue
Dämmsystem auf die Fassade kommt. So bleibt ein
diffusionsoffenes System erhalten und lässt das WDV-
System austrocknen.
Menge: 10,000 m2

**01.02.03 Reinigung mi Hochdruck**
Reinigen des Untergrundes mit einem Hochdruckreiniger.
Schmutz, Staub und lose Teile entfernen.
Menge: 30,000 m2

**01.02.04 Abklebearbeiten**
Sämtliche nicht zu verputzende Bauteile (Holz,
Kunststofffenster, Metall, Pflaster etc.} sind mittels
Folien/Abklebebänder etc. zu schützen und nach
Arbeitsende wieder rückstandslos zu entfernen.
Menge: 1,000 Stüc

**01.02.05 Anbringen von Antidröhnband - SR-Band**
Selbstklebendes, stauchbares Rillenband als
Antidröhnband
an Kontaktstellen zu Bauteilen und Schutzpuffer für
Putzan-schlüsse bei thermischen Einflüssen, allseitig
an Fensterbank-Unterseite und Seitenteilen oder am
Bauteil anbringen. Breite: 56 mm

Produkt: Knauf SR-Band

angebotenes Fabrikat: _____________________________
(vom Bieter einzutragen)
Menge: 6,000 Stüc

**01.02.06 EPS Standard 034 kleben**
Dämmstoffplatten aus EPS nach DIN EN 13163, Anwendungstyp WAP nach DIN 4108-10, Baustoffklasse Bl nach DIN
4102, Bemessungswert der Wärmeleitfähigkeit 0,034
W/(mK), mit stumpfer Kantenausbildung fachgerecht nach
Herstellervor-schriften mit Kalk-Zement Klebemörtel MG
P II/CS III nach DIN V 18550/
DIN EN 998-1 verkleben.

Dämmstoffdicke: 160 mm

Produkt: Knauf EPS Standard 034 Knauf SM300

angebotenes Fabrikat: _____________________________
(vom Bieter einzutragen)
Menge: 30,000 m2

**01.02.07 Verdübelung - Schlagdübel CNplus 8**
Zusätzliche mechanische Befestigung des Dämmstoffes mit
allgemein bauaufsichtlich zugelassenen Dübeln, als
Compound- Verbundnägel aus glasfaserverstärktem
Polyamid, wärme-brückenfrei anbringen, Dübeltellerdicke
2,5 mm, Dübelteller-durchmesser 60 mm. Anzahl der Dübel
je m² nach der Dübel- und Systemlastklasse,
Dübelanordnung nach Herstellervor-schriften der Knauf
Gips KG sowie der DIN 1055-4. Verankerungstiefe: 35 mm
bei Dübellänge 110 - 390 mm.

Dämmteller bei Dämmstoff aus Mineralwolle erforderlich:
DT 90 (bei MW Wolle 035, MW Wolle 035 plus)
Dübellänge: 130 mm - 230 mm
Produkt: Knauf Schlagdübel CNplus 8

angebotenes Fabrikat: _____________________________
(vom Bieter einzutragen)
Menge: 30,000 m2

**01.02.08 EPS-Standart 034 kleben**
Dämmstoffplatten aus EPS nach DIN EN 13163, Anwendungstyp WAP nach DIN 4108-10, Baustoffklasse Bl nach DIN
4102, Bemessungswert der Wärmeleitfähigkeit 0,034
W/(mK), mit stumpfer Kantenausbildung fachgerecht nach
Herstellervor-schriften mit Kalk-Zement Klebemörtel MG
P II/CS III nach DIN V 18550/
DIN EN 998-1 verkleben.
Dämmstoffdicke: 50 mm
Laibungsbreite im Sturzbereich ca. 30,0 cm
Produkt: Knauf EPS Standard 034 Knauf SM300

angebotenes Fabrikat: _____________________________
(vom Bieter einzutragen)
Menge: 30,000 m

**01.02.09 Fensteranschluss - Fensteranschlussprofil Flexibel**
Selbstklebendes, zwei-dimensional bewegliches, schlagregendichtes Fensteranschlussprofil aus Kunststoff mit
100 mm breitem Armiergewebe und Abbruchkante vor oder
nach dem Anbringen der Dämmstoffplatten auf Fenster-
und Türrahmen, fluchtrecht, dreiseitig umlaufend
fachgerecht einbauen sowie den Armiergewebe-Streifen in
den nachfolgenden Armiermörtel einbetten. Für Dämmstoff
-
dicken 180 mm sowie Fenster- und Türengrößen 3 m².
Optik: Schattenfuge, Bewegungsaufnahme max. 2 mm
(Zug und Druck).
Produkt: Knauf Fensteranschlussprofil Flexibel

angebotenes Fabrikat: _____________________________
(vom Bieter einzutragen)
Menge: 40,000 m

**01.02.10 Anschluss an Bewegungsfuge/Dehnfuge - Gewebeleiste Dehnfuge**
Herstellen einer schlagregendichten Fugendichtung an
Gebäudedehnfugen von 5 - 30 mm. Inklusive Armiergewebe
2 x 125 mm.
Produkt: Knauf Gewebeleiste Dehnfuge {für Fläche und
Ecke)

angebotenes Fabrikat: _____________________________
(vom Bieter einzutragen)
Menge: 6,000 m

**01.02.11 Anschluss an angrenzende Bauteile - Fugendichtband**
Anschlussfugen an angrenzende Bauteile mit UV-
beständigem, vorkomprimiertem und
seitenflächenimprägniertem Fugen-dichtband der Klasse
BGl ausbilden. Trennung vorsehen
(Keilenschnitt oder Putzprofil).

Einbauort: zwischen vorhandener Dämmung und neu zu
erstellendem WDVS (waagerecht)

Produkt: Knauf Fugendichtband 2-6 mm / 3-9 mm / 5-12 mm
*

angebotenes Fabrikat: _____________________________
(vom Bieter einzutragen)
Menge: 6,000 m

**01.02.12 Armierung Diagonalbewehrung**
Diagonalarmierung an Ecken von Öffnungen in Form eines
Gewebeeckpfeiles aus alkalibeständigem Armiergewebe,
Maschenweite ca. 6 x 6 mm, Größe: 400 x 330 mm als
zusätzliche Verstärkung unter der Flächenarmierung
anbringen.

Produkt: Knauf Gewebeeckpfeil

angebotenes Fabrikat: _____________________________
(vom Bieter einzutragen)
Menge: 24,000 Stüc

**01.02.13 Armierung-Gewebeeckwinkel Sturzecke**
Verlegen eines Sturzeckwinkels mit Diagonalarmierung an
alle Innenecken von Mauerwerksöffnungen. Das Profil
muss voll-flächig unter die systemzugehörige
Armierungsschicht mit dem Armierungsmörtel eingebettet
und lot- und fluchtrecht ausgerichtet werden.

Produkt: Knauf Gewebe-Sturzeckwinkel Knauf SM300 /
Lustra

angebotenes Fabrikat: _____________________________
(vom Bieter einzutragen)
Menge: 24,000 Stüc

**01.02.14 Armierung Kantenschutz**
Gewebeeckwinkel aus Kunststoff mit alkalibeständigem
Armiergewebe zur Eckausbildung von Außenecken an
Gebäudekanten, Fenster- und Türöffnungen lot- und
fluchtrecht unter der Flächenarmierung in Armiermörtel
einbetten.

Produkt: Knauf Gewebeeckwinkel 100/150; 100/230

angebotenes Fabrikat: _____________________________
(vom Bieter einzutragen)
Menge: 3,000 m

**01.02.15 Anschluss an nicht verputzte Flächen - Gewebeleiste Putzabschluss**
Einbauen eines Kunststoffprofiles mit 125 mm breitem
Armiergewebe zur Herstellung eines Putzab- und Putzanschlusses an Bauteile, die nicht überputzt werden.

Produkt: Knauf Gewebeleiste Putzabschluss 8 mm

angebotenes Fabrikat: _____________________________
(vom Bieter einzutragen)
Menge: 3,000 m

**01.02.16 Armierung Tropfkante**
Gewebeeckwinkel aus Kunststoff mit Tropfkante und
alkali-beständigem Armiergewebe zur Herstellung einer
optisch sauberen Tropfkante mit Putzabzug im
Sturzbereich sowie an zurückspringenden Gebäudeteilen
lot- und fluchtrecht unter der Flächenarmierung in
Armiermörtel einbetten.

Produkt: Knauf Gewebeeckwinkel Tropfkante

angebotenes Fabrikat: _____________________________
(vom Bieter einzutragen)
Menge: 30,000 m

**01.02.17 Armierung - SM300**
Mineralischen Kalk-Zement Klebe- und Armiermörtel MG P
II/ CS III nach DIN 18550-1 / DIN EN 998-1, fachgerecht
nach Herstellervorschriften volldeckend auftragen und
alkali-beständiges Armiergewebe, Maschenweite ca. 5 x 5
mm mit
ca. 160 g/m2 Flächengewicht vollflächig und
oberflächennah einbetten. Stoßüberlappung mind. 100 mm.
Schichtdicke: 5 - 7 mm
Produkt:
Knauf SM300 Knauf Armiergewebe 5 x 5 mm

angebotenes Fabrikat: _____________________________
(vom Bieter einzutragen)
Menge: 30,000 m2

**01.02.18 Armierung (Laibung)**
Leistungen wie in Pos. 01.02.16 beschrieben, jedoch
Herstellen der Armierung der Laibungen, Breite bis ca.
20,0 cm.

1,55 m 12 = 20,0 m
Menge: 9,000 m

**01.02.19 Armierung + gefilzter Oberputz mit integriertem Feuchteschutz- Sockel**
Mineralischen, wasserabweisenden und faserverstärkten
Klebe- und Armiermörtel CS IV nach EN 998-1, mit
integriertem Feuchteschutz mind. 5 - 6 mm volldeckend
auf den Putzgrund oder vorhandene Bauwerksabdichtung
(PMBC) auftragen und alkalibeständiges Armiergewebe,
Maschenweite ca. 4 x 4 /
5 x 5 mm mit ca. 165 / 205* g/m2 Flächengewicht
vollflächig im oberen Drittel des Armiermörtels
einbetten. Stoßüberlappung mind. 100 mm. Am Folgetag
nochmals Sockel-SM Pro aufziehen und filzen. Sockel-SM
Pro bis ca. 20 cm unter der Geländeoberkante führen.
Bei einer Gesamtschichtdicke vom Sockel-SM Pro
(Armiermörtel und Oberputz) von mind. 7 mm ist kein
zusätzlicher Feuchteschutz auszuführen.
Produkt:
Knauf Sockel-SM Pro (AbZ P-5275/012/14) Knauf
Amiergewebe 4x4 / 5x5 mm

angebotenes Fabrikat: _____________________________
(vom Bieter einzutragen)
Menge: 30,000 m2

**01.02.20 Grundierung mineralische Oberputze**
Voranstrich für mineralische, dünnlagige Oberputze auf
mineralische Armiermörtel, volldeckend und streifenfrei
auf
den trockenen, staubfreien Untergrund auftragen.
Verdünnung: 1:1 mit Wasser.

Produkt: Knauf lsogrund

angebotenes Fabrikat: _____________________________
(vom Bieter einzutragen)
Menge: 30,000 m2

**01.02.21 Grundierung mineralische Oberputze (Laibung)**
Leistungen wie in Pos. 01.02.20 beschrieben, jedoch
Herstellen der Grundierung der Laibungen, Breite bis
ca. 25,0 cm.
Menge: 20,000 m

**01.02.22 Mineralischen, weißen od. eingefärbten, wasserabweisenden und faserver**
Mineralischen, weißen od. eingefärbten,
wasserabweisenden und faserverstärkten Kalk-Zement
Klebe- und Armiermörtel Druckfestigkeitskategorie CS
III nach EN 998-1, fachgerecht nach
Herstellervorschriften volldeckend auftragen und
glätten. Nach dem glätten, die Oberfläche des
Oberputzes mit waagerechten Zügen bearbeiten.
Schichtdicke: 3 - 7mm
Mineralischen, weißen od. eingefärbten,
wasserabweisenden und faserverstärkten Kalk-Zement
Klebe- und Armiermörtel Druckfestigkeitskategorie CS
III nach EN 998-1, mit einer Korngröße von 1,0 mm, in
einer Stärke von ca. 2 - 3 mm auf bestehende
Armierschicht auftragen und filzen.

Produkt: SM700 Pro

angebotenes Fabrikat: _____________________________
(vom Bieter einzutragen)
Menge: 30,000 m2

**01.02.23 Zulage für Laibungen Oberputz**
Leistungen wie in Pos. 01.02.22 beschrieben, jedoch
Herstellen des Oberputzes der Laibungen mit einem
Filzputz, Breite bis ca. 25,0 cm.

Produkt: SM700 Pro

angebotenes Fabrikat: _____________________________
(vom Bieter einzutragen)
Menge: 20,000 m

**01.02.24 Faschen, Bänder filzen - FIP 290**
*** Bedarfsposition ohne GB
Vor Oberputzausführung Faschen, Bänder mit wasserfestem
Band an Fenster und Türen abkleben. Kalk-Zement
Oberputz, wasserabweisend, MG P II/CS II nach DIN
18550/DIN EN 998-1, mit einer Korngröße von 1,0 mm,
fachgerecht anmischen in 2 - 3 mm dicke auf
Faschen/Bänder auftragen und Filzen. Verarbeitung und
Untergrundvorbe-handlung nach gültigem Technischen
Blatt.

Produkt: Knauf FIP 290

angebotenes Fabrikat: _____________________________
(vom Bieter einzutragen)
Menge: 1,000 m

**01.02.25 Hybrid-Fassadenfarbe - MineralAktiv - Doppelter Anstrich**
Auftragen einer strukturerhaltenden Hybrid-
Fassadenfarbe mit optimiertem Feuchtemanagement zur
Vorbeugung gegen Algen und Pilze, mit wirksamen IR-
Absorber zur Erhöhung der Oberflächentemperatur.
Mineralisch, matter Charakter nach DIN EN 1062-1 und
DIN 18363 Abs. 2.4.1, ohne Zusatz von Weichmachern,
Konservierungs- oder Lösemitteln. Hoch
diffusionsoffene, kapillaraktive, mineralische
Fassadenfarbe mit sehr hohem Deckvermögen.

Farbton: weiß/hellgrau ......................

Produkt: Knauf MineralAktiv Fassadenfarbe

angebotenes Fabrikat: _____________________________
(vom Bieter einzutragen)
Menge: 30,000 m2

**01.02.26 Zulage für Laibungen Anstrich**
Leistungen wie in Pos. 01.02.25 beschrieben, jedoch
Herstellen des Anstrichs der Laibungen, Breite bis ca.
25,0 cm.
Menge: 20,000 m

**01.02.27 Zulage für Faschen Anstrich**
*** Bedarfsposition ohne GB
Leistungen wie in Pos 01.02.25 beschrieben, jedoch
Herstellen des Anstrichs der Faschen.
Menge: 1,000 m

**01.02.28 Algen und Pilze passivieren**
*** Bedarfsposition ohne GB
Anhaftende Verunreinigungen, sowie Ausblühungen, Algen,
Pilze oder Flechten sind durch geeignete
Reinigungsverfahren, wie z.B. Hochdruckreiniger zu
entfernen. Nach der Reinigung den Untergrund gut
trocknen lassen damit die volle Saug-fähigkeit für ein
tiefes Eindringen des Wirkstoffes der nach-folgenden
Beschichtung zur Verfügung steht. Algizid gleich-mäßig,
unverdünnt im Tränkungsverfahren durch Streichen oder
Fluten auf die zu behandelnde Fläche auftragen. Nach
einer Einwirkzeit von mind. 24 Std. sind die
vorhandenen Keime abgetötet. Bei sehr starkem Befall
ist eventuell eine zweite Behandlung erforderlich. Nach
der letzten Behandlung mit Algizid die behandelte
Fläche gut trocknen lassen.

Produkt: Knauf Algizid
Menge: 1,000 m2

#### Titel 01.03 Dämmung auf DRK-Hallenwand -Innenbereich

*Hinweis*
Hinweistext

Um die energetische Ertüchtigung umsetzen zu können
muss auch die zur Sporthalle hin ausgerichtete Wand der
DRK auf der Innenseite gedämmt werden. Hierzu werden
durch die Firmen HLS und Elektro die Anschlüsse soweit
zurückgebaut, dass die Leitungen in die Wand integriert
werden können. Die Steckdosen und Schalter sind mittels
Teleskop-Geräteträgern  später wieder zu montieren.

**01.03.01 Sockeldämmplatte 035 verkleben - Sockel-SM Pro**
Dämmstoffplatten aus EPS nach DIN EN 13163, Anwendungstyp PW nach DIN 4108-10, Baustoffklasse Bl nach DIN
4102, Bemessungswert der Wärmeleitfähigkeit 0,032
W/{mK) mit stumpfer Kantenausbildung. Fachgerecht nach
Hersteller-vorschriften mit Sockel SM Pro, Zement-
Klebemörtel MG P III / CS IV nach DIN EN 998-1 mit
integriertem Feuchteschutz, {Allgemeines
bauaufsichtliches Prüfzeugnis P-5275/012/14) nicht
kapillar leitfähig, auf mineralischen oder bituminösen
Bauwerksabdichtungen verkleben. Die Verklebung erfolgt
vollflächig oder im Rand-Wulst-Verfahren mit einer
Klebefläche von mind. 40%. Die unterste
Sockeldämmplatte ist mit einer mind. 50 mm breiten,
durchgehenden Klebewulst zu versehen. Die untere
Abschluß der Platte sollte so ausgebildet werden, dass
ein Eindringen von Feuchtigkeit verhindert wird, da die
Platte auf dem Boden des Raumes aufsteht.

Dämmstoffdicke: 160 mm, Höhe 50 cm

Produkt: Knauf Sockeldämmplatte 035 Knauf Sockel-SM Pro
{AbZ P-5275/012/14)

Massenberechnung:
10,00 m * 0,50 m =  5,00 qm

angebotenes Fabrikat: _____________________________
(vom Bieter einzutragen)
Menge: 5,000 m2

**01.03.02 Sockeldämmplatte 035 verkleben - seitlich der Lisenen-**
Dämmstoffplatten aus EPS nach DIN EN 13163, Anwendungstyp PW nach DIN 4108-10, Baustoffklasse Bl nach DIN
4102, Bemessungswert der Wärmeleitfähigkeit 0,032
W/{mK) mit stumpfer Kantenausbildung. Fachgerecht nach
Hersteller-vorschriften mit Sockel SM Pro, Zement-
Klebemörtel MG P III / CS IV nach DIN EN 998-1 mit
integriertem Feuchteschutz, {Allgemeines
bauaufsichtliches Prüfzeugnis P-5275/012/14) nicht
kapillar leitfähig, auf mineralischen oder bituminösen
Bauwerksabdichtungen verkleben. Die Verklebung erfolgt
vollflächig oder im Rand-Wulst-Verfahren mit einer
Klebefläche von mind. 40%. Die unterste
Sockeldämmplatte ist mit einer mind. 50 mm breiten,
durchgehenden Klebewulst zu versehen. Die untere
Abschluß der Platte sollte so ausgebildet werden, dass
ein Eindringen von Feuchtigkeit verhindert wird, da die
Platte auf dem Boden des Raumes aufsteht.

Dämmstoffdicke: 160 mm, Höhe 50 cm

Produkt: Knauf Sockeldämmplatte 035 Knauf Sockel-SM Pro
{AbZ P-5275/012/14)

Massenberechnung:
60,0 cm * 0,50 m  =  0,3 qm

angebotenes Fabrikat: _____________________________
(vom Bieter einzutragen)
Menge: 5,000 Stüc

**01.03.03 Einbau von Teleskop-Gerätedosen für den Einbau von Schaltern und Steck**
Einbau von Teleskop-Gerätedosen für den Einbau von
Schaltern und Steckosen für die ausgeschriebene
Dämmstärke von 16 cm
Menge: 10,000 Stüc

**01.03.04 EPS Standard 034 kleben**
Dämmstoffplatten aus EPS nach DIN EN 13163, Anwendungstyp WAP nach DIN 4108-10, Baustoffklasse Bl nach DIN
4102, Bemessungswert der Wärmeleitfähigkeit 0,034
W/(mK), mit stumpfer Kantenausbildung fachgerecht nach
Herstellervor-schriften mit Kalk-Zement Klebemörtel MG
P II/CS III nach DIN V 18550/
DIN EN 998-1 verkleben.

Dämmstoffdicke: 160 mm

Produkt: Knauf EPS Standard 034 Knauf SM300

Massenberechnung: 10,00 m * 2,60 m = 26,00 qm

angebotenes Fabrikat: _____________________________
(vom Bieter einzutragen)
Menge: 26,000 m2

**01.03.05 EPS Standard 034 kleben -seitlich der Lisenen-**
Dämmstoffplatten aus EPS nach DIN EN 13163, Anwendungstyp WAP nach DIN 4108-10, Baustoffklasse Bl nach DIN
4102, Bemessungswert der Wärmeleitfähigkeit 0,034
W/(mK), mit stumpfer Kantenausbildung fachgerecht nach
Herstellervor-schriften mit Kalk-Zement Klebemörtel MG
P II/CS III nach DIN V 18550/
DIN EN 998-1 verkleben.

Dämmstoffdicke: 160 mm

Produkt: Knauf EPS Standard 034 Knauf SM300

Massenberechnung:  0,60 m * 2,60 m = 1,60 qm

angebotenes Fabrikat: _____________________________
(vom Bieter einzutragen)
Menge: 5,000 m2

**01.03.06 EPS Standard 034 kleben -im Sturzbereich-**
Dämmstoffplatten aus EPS nach DIN EN 13163, Anwendungstyp WAP nach DIN 4108-10, Baustoffklasse Bl nach DIN
4102, Bemessungswert der Wärmeleitfähigkeit 0,034
W/(mK), mit stumpfer Kantenausbildung fachgerecht nach
Herstellervor-schriften mit Kalk-Zement Klebemörtel MG
P II/CS III nach DIN V 18550/
DIN EN 998-1 verkleben.

Dämmstoffdicke: 160 mm

Produkt: Knauf EPS Standard 034 Knauf SM300

Massenberechnung:  0,60 m * 10,00 m = 6,00 qm

angebotenes Fabrikat: _____________________________
(vom Bieter einzutragen)
Menge: 6,000 m2

**01.03.07 Verdübelung - Schlagdübel CNplus 8**
Zusätzliche mechanische Befestigung des Dämmstoffes mit
allgemein bauaufsichtlich zugelassenen Dübeln, als
Compound- Verbundnägel aus glasfaserverstärktem
Polyamid, wärme-brückenfrei anbringen, Dübeltellerdicke
2,5 mm, Dübelteller-durchmesser 60 mm. Anzahl der Dübel
je m² nach der Dübel- und Systemlastklasse,
Dübelanordnung nach Herstellervor-schriften der Knauf
Gips KG sowie der DIN 1055-4. Verankerungstiefe: 35 mm
bei Dübellänge 110 - 390 mm.

Dämmteller bei Dämmstoff aus Mineralwolle erforderlich:
DT 90 (bei MW Wolle 035, MW Wolle 035 plus)

Dübellänge: 130 mm - 230 mm

Produkt: Knauf Schlagdübel CNplus 8

angebotenes Fabrikat: _____________________________
(vom Bieter einzutragen)
Menge: 42,000 m2

**01.03.08 Anschluss an angrenzende Bauteile - Fugendichtband**
Anschlussfugen an angrenzende Bauteile mit UV-
beständigem, vorkomprimiertem und
seitenflächenimprägniertem Fugen-dichtband der Klasse
BGl ausbilden. Trennung vorsehen
(Keilenschnitt oder Putzprofil).
Einbauort: zwischen vorhandener Dämmung und neu zu
erstellendem WDVS (waagerecht)
Produkt: Knauf Fugendichtband 2-6 mm / 3-9 mm / 5-12 mm

angebotenes Fabrikat: _____________________________
(vom Bieter einzutragen)
Menge: 6,500 m

**01.03.09 Armierung Kantenschutz**
Gewebeeckwinkel aus Kunststoff mit alkalibeständigem
Armiergewebe zur Eckausbildung von Außenecken an
Gebäudekanten, Fenster- und Türöffnungen lot- und
fluchtrecht unter der Flächenarmierung in Armiermörtel
einbetten.

Produkt: Knauf Gewebeeckwinkel 100/150; 100/230

angebotenes Fabrikat: _____________________________
(vom Bieter einzutragen)
Menge: 20,000 m

**01.03.10 Anschluss an nicht verputzte Flächen - Gewebeleiste Putzabschluss**
Einbauen eines Kunststoffprofiles mit 125 mm breitem
Armiergewebe zur Herstellung eines Putzab- und Putzanschlusses an Bauteile, die nicht überputzt werden.

Produkt: Knauf Gewebeleiste Putzabschluss 8 mm

angebotenes Fabrikat: _____________________________
(vom Bieter einzutragen)
Menge: 6,000 m

**01.03.11 Armierung - SM300**
Mineralischen Kalk-Zement Klebe- und Armiermörtel MG P
II/ CS III nach DIN 18550-1 / DIN EN 998-1, fachgerecht
nach Herstellervorschriften volldeckend auftragen und
alkali-beständiges Armiergewebe, Maschenweite ca. 5 x 5
mm mit
ca. 160 g/m2 Flächengewicht vollflächig und
oberflächennah einbetten. Stoßüberlappung mind. 100 mm.
Schichtdicke: 5 - 7 mm
Produkt:
Knauf SM300 Knauf Armiergewebe 5 x 5 mm

angebotenes Fabrikat: _____________________________
(vom Bieter einzutragen)
Menge: 42,000 m2

**01.03.12 Armierung (Laibung)**
Leistungen wie in Pos. 01.03.10 beschrieben, jedoch
Herstellen der Armierung der Laibungen, Breite bis ca.
60,0 cm.

angebotenes Fabrikat: _____________________________
(vom Bieter einzutragen)
Menge: 16,000 m

**01.03.13 Armierung + gefilzter Oberputz mit integriertem Feuchteschutz- Sockel**
Mineralischen, wasserabweisenden und faserverstärkten
Klebe- und Armiermörtel CS IV nach EN 998-1, mit
integriertem Feuchteschutz mind. 5 - 6 mm volldeckend
auf den Putzgrund oder vorhandene Bauwerksabdichtung
(PMBC) auftragen und alkalibeständiges Armiergewebe,
Maschenweite ca. 4 x 4 /
5 x 5 mm mit ca. 165 / 205* g/m2 Flächengewicht
vollflächig im oberen Drittel des Armiermörtels
einbetten. Stoßüberlappung mind. 100 mm. Am Folgetag
nochmals Sockel-SM Pro aufziehen und filzen. Sockel-SM
Pro bis ca. 20 cm unter der Geländeoberkante führen.
Bei einer Gesamtschichtdicke vom Sockel-SM Pro
(Armiermörtel und Oberputz) von mind. 7 mm ist kein
zusätzlicher Feuchteschutz auszuführen.
Produkt:
Knauf Sockel-SM Pro (AbZ P-5275/012/14) Knauf
Amiergewebe 4x4 / 5x5 mm

angebotenes Fabrikat: _____________________________
(vom Bieter einzutragen)
Menge: 5,000 m2

**01.03.14 Feuchteschutz der Putzfläche - Sockel-Dicht, Doppelter Anstrich**
Bauwerksabdichtung für die Wassereinwirkungsklasse Wl-E
und W4-E nach DIN 18533: Putzfläche im Sockel- und
Spritzwasserbereich (mind. 300 mm über GOK) mit
mineralischen, flexiblen Dichtschlämmen, nach allgemein
bauaufsichtlichem Prüfzeugnis P-AB 074-93 abdichten.

Produkt: Knauf Sockel-Dicht

angebotenes Fabrikat: _____________________________
(vom Bieter einzutragen)
Menge: 5,000 m2

**01.03.15 Grundierung mineralische Oberputze**
Voranstrich für mineralische, dünnlagige Oberputze auf
mineralische Armiermörtel, volldeckend und streifenfrei
auf
den trockenen, staubfreien Untergrund auftragen.
Verdünnung: 1:1 mit Wasser.

Produkt: Knauf lsogrund

angebotenes Fabrikat: _____________________________
(vom Bieter einzutragen)
Menge: 37,000 m2

**01.03.16 Mineralischen, weißen od. eingefärbten, wasserabweisenden und faserver**
Mineralischen, weißen od. eingefärbten,
wasserabweisenden und faserverstärkten Kalk-Zement
Klebe- und Armiermörtel Druckfestigkeitskategorie CS
III nach EN 998-1, fachgerecht nach
Herstellervorschriften volldeckend auftragen und
glätten. Nach dem glätten, die Oberfläche des
Oberputzes mit waagerechten Zügen bearbeiten.
Schichtdicke: 3 - 7mm
Mineralischen, weißen od. eingefärbten,
wasserabweisenden und faserverstärkten Kalk-Zement
Klebe- und Armiermörtel Druckfestigkeitskategorie CS
III nach EN 998-1, mit einer Korngröße von 1,0 mm, in
einer Stärke von ca. 2 - 3 mm auf bestehende
Armierschicht auftragen und filzen.

Produkt: SM700 Pro

angebotenes Fabrikat: _____________________________
(vom Bieter einzutragen)
Menge: 37,000 m2

**01.03.17 Hybrid-Fassadenfarbe - MineralAktiv - Doppelter Anstrich**
Auftragen einer strukturerhaltenden Hybrid-
Fassadenfarbe mit optimiertem Feuchtemanagement zur
Vorbeugung gegen Algen und Pilze, mit wirksamen IR-
Absorber zur Erhöhung der Oberflächentemperatur.
Mineralisch, matter Charakter nach DIN EN 1062-1 und
DIN 18363 Abs. 2.4.1, ohne Zusatz von Weichmachern,
Konservierungs- oder Lösemitteln. Hoch
diffusionsoffene, kapillaraktive, mineralische
Fassadenfarbe mit sehr hohem Deckvermögen.

Farbton: weiß/hellgrau ......................

Produkt: Knauf MineralAktiv Fassadenfarbe

angebotenes Fabrikat: _____________________________
(vom Bieter einzutragen)
Menge: 37,000 m2

**01.03.18 Fassadensockel streichen**
Mineralischen Oberputz nach ausreichender Trocknung mit
farbtonegalisierender, matter, hoch diffusionsoffener
und strukturerhaltender Siliconharzfarbe nach DIN 18363
im Farbton des Putzes zweimalig überrollen. Inkl. einer
verzögernden und vorbeugenden Einstellung gegen Algen
und Pilze.

Produkt: Knauf Fassadol

angebotenes Fabrikat: _____________________________
(vom Bieter einzutragen)
Menge: 5,000 m2

### Gewerk 02 Außenputz / WDVS (nicht förderfähige Maß

#### Titel 02.01 Südwesten

*Hinweis*
Hinweistext

Um die Sockeldämmplatten montieren zu können wurde der
Bereich vor dem Gebäude freigeschachtet. Die
Dämmplatten sind unten unter 45 Grad abzuschrägen und
die Dichtschlämme ist unten mit mind. 10 cm Überdeckung
gegen die Bestandsaußenwand zu führen. Das vorhandene
WDVS ist insgesamt ca. 16,0 cm stark,

Südwesten

**02.01.01 Untergrund prüfen**
Prüfen des Untergrundes, ob dieser fest, eben, trocken,
fett- und staubfrei. Die dauerhafte Verträglichkeit des
Putzes auf einer eventuell vorhandenen Beschichtung ist
zu prüfen.
Massenberechnung:
20*1,80 m = 36,00 m²
Menge: 36,000 m2

**02.01.02 Retec- Verfahren**
Fassade horizontal und vertikal mit einer Fräse
einschlitzen. Das Rastermaß der Schlitzung liegt bei 15
x 15 cm bis
30 x 30 cm. Dieses Verfahren wird bei
Kunstharzbeschichtungen ange-wendet, bevor das neue
Dämmsystem auf die Fassade kommt. So bleibt ein
diffusionsoffenes System erhalten und lässt das WDV-
System austrocknen.
Menge: 12,000 m2

**02.01.03 Reinigung mi Hochdruck**
Reinigen des Untergrundes mit einem Hochdruckreiniger.
Schmutz, Staub und lose Teile entfernen.
Menge: 36,000 m2

**02.01.04 Abklebearbeiten**
Sämtliche nicht zu verputzende Bauteile (Holz,
Kunststofffenster, Metall, Pflaster etc.} sind mittels
Folien/Abklebebänder etc. zu schützen und nach
Arbeitsende wieder rückstandslos zu entfernen.
Menge: 1,000 Stüc

**02.01.05 Anbringen von Antidröhnband - SR-Band**
Selbstklebendes, stauchbares Rillenband als
Antidröhnband
an Kontaktstellen zu Bauteilen und Schutzpuffer für
Putzan-schlüsse bei thermischen Einflüssen, allseitig
an Fensterbank-Unterseite und Seitenteilen oder am
Bauteil anbringen. Breite: 56 mm

Produkt: Knauf SR-Band

angebotenes Fabrikat: _____________________________
(vom Bieter einzutragen)
Menge: 10,000 Stüc

**02.01.06 Sockeldämmplatte 035 verkleben - Sockel-SM Pro**
Dämmstoffplatten aus EPS nach DIN EN 13163, Anwendungstyp PW nach DIN 4108-10, Baustoffklasse Bl nach DIN
4102, Bemessungswert der Wärmeleitfähigkeit 0,032
W/{mK) mit stumpfer Kantenausbildung. Fachgerecht nach
Hersteller-vorschriften mit Sockel SM Pro, Zement-
Klebemörtel MG P III / CS IV nach DIN EN 998-1 mit
integriertem Feuchteschutz, {Allgemeines
bauaufsichtliches Prüfzeugnis P-5275/012/14) nicht
kapillar leitfähig, auf mineralischen oder bituminösen
Bauwerksabdichtungen verkleben. Die Verklebung erfolgt
vollflächig oder im Rand-Wulst-Verfahren mit einer
Klebefläche von mind. 40%. Die unterste
Sockeldämmplatte ist mit einer mind. 50 mm breiten,
durchgehenden Klebewulst zu versehen. Die untere Kante
der Sockeldämmplatte sollte bei geringer Einbindung ins
Erdreich bei Dämmstoffdicken über
140 mm abgeschrägt werden.

Dämmstoffdicke: 140 mm

Produkt: Knauf Sockeldämmplatte 035 Knauf Sockel-SM Pro
{AbZ P-5275/012/14)

angebotenes Fabrikat: _____________________________
(vom Bieter einzutragen)
Menge: 10,000 m2

**02.01.07 Alternative Dämmstoffdicke (Sockeldämmung)**
*** Wahlposition ZZ 001.1
Leistungen wie in Pos. 02.01.06 beschrieben, jedoch
Dämmstoffdicke: 120 mm, als Sockeldämmung

angebotenes Fabrikat: _____________________________
(vom Bieter einzutragen)
Menge: 1,000 m2

**02.01.08 EPS Standard 034 kleben**
Dämmstoffplatten aus EPS nach DIN EN 13163, Anwendungstyp WAP nach DIN 4108-10, Baustoffklasse Bl nach DIN
4102, Bemessungswert der Wärmeleitfähigkeit 0,034
W/(mK), mit stumpfer Kantenausbildung fachgerecht nach
Herstellervor-schriften mit Kalk-Zement Klebemörtel MG
P II/CS III nach DIN V 18550/
DIN EN 998-1 verkleben.

Dämmstoffdicke: 140 mm

Produkt: Knauf EPS Standard 034 Knauf SM300

angebotenes Fabrikat: _____________________________
(vom Bieter einzutragen)
Menge: 36,000 m2

**02.01.09 Alternative Dämmstoffdicke (Wand)**
*** Wahlposition ZZ 001.2
Leistungen wie in Pos. 02.01.06 beschrieben, jedoch
Dämmstoffdicke: 120 mm

angebotenes Fabrikat: _____________________________
(vom Bieter einzutragen)
Menge: 1,000 m2

**02.01.10 Verdübelung - Schlagdübel CNplus 8**
Zusätzliche mechanische Befestigung des Dämmstoffes mit
allgemein bauaufsichtlich zugelassenen Dübeln, als
Compound- Verbundnägel aus glasfaserverstärktem
Polyamid, wärme-brückenfrei anbringen, Dübeltellerdicke
2,5 mm, Dübelteller-durchmesser 60 mm. Anzahl der Dübel
je m² nach der Dübel- und Systemlastklasse,
Dübelanordnung nach Herstellervor-schriften der Knauf
Gips KG sowie der DIN 1055-4. Verankerungstiefe: 35 mm
bei Dübellänge 110 - 390 mm.

Dämmteller bei Dämmstoff aus Mineralwolle erforderlich:
DT 90 (bei MW Wolle 035, MW Wolle 035 plus)

Dübellänge: 130 mm - 230 mm

Produkt: Knauf Schlagdübel CNplus 8

angebotenes Fabrikat: _____________________________
(vom Bieter einzutragen)
Menge: 48,000 m2

**02.01.11 Fensteranschluss - Fensteranschlussprofil Flexibel**
Selbstklebendes, zwei-dimensional bewegliches, schlagregendichtes Fensteranschlussprofil aus Kunststoff mit
100 mm breitem Armiergewebe und Abbruchkante vor oder
nach dem Anbringen der Dämmstoffplatten auf Fenster-
und Türrahmen, fluchtrecht, dreiseitig umlaufend
fachgerecht einbauen sowie den Armiergewebe-Streifen in
den nachfolgenden Armiermörtel einbetten. Für Dämmstoff
-
dicken 180 mm sowie Fenster- und Türengrößen 3 m².
Optik: Schattenfuge, Bewegungsaufnahme max. 2 mm
(Zug und Druck).

Produkt: Knauf Fensteranschlussprofil Flexibel

Massenermittlung:
6 * 2,00 m = 12,00 m
12*1,10 m = 13,20 m
4*1,05 m  = 4,20 m
8*1,10 m = 8,80 m

angebotenes Fabrikat: _____________________________
(vom Bieter einzutragen)
Menge: 40,000 m

**02.01.12 Anschluss an Bewegungsfuge/Dehnfuge - Gewebeleiste Dehnfuge**
Herstellen einer schlagregendichten Fugendichtung an
Gebäudedehnfugen von 5 - 30 mm. Inklusive Armiergewebe
2 x 125 mm.

Produkt: Knauf Gewebeleiste Dehnfuge {für Fläche und
Ecke)

angebotenes Fabrikat: _____________________________
(vom Bieter einzutragen)
Menge: 5,000 m

**02.01.13 Anschluss an angrenzende Bauteile - Fugendichtband**
Anschlussfugen an angrenzende Bauteile mit UV-
beständigem, vorkomprimiertem und
seitenflächenimprägniertem Fugen-dichtband der Klasse
BGl ausbilden. Trennung vorsehen
(Keilenschnitt oder Putzprofil).

Einbauort: zwischen vorhandener Dämmung und neu zu
erstellendem WDVS (waagerecht)

Produkt: Knauf Fugendichtband 2-6 mm / 3-9 mm / 5-12 mm

angebotenes Fabrikat: _____________________________
(vom Bieter einzutragen)
Menge: 20,000 m

**02.01.14 Armierung Diagonalbewehrung**
Diagonalarmierung an Ecken von Öffnungen in Form eines
Gewebeeckpfeiles aus alkalibeständigem Armiergewebe,
Maschenweite ca. 6 x 6 mm, Größe: 400 x 330 mm als
zusätzliche Verstärkung unter der Flächenarmierung
anbringen.

Produkt: Knauf Gewebeeckpfeil

angebotenes Fabrikat: _____________________________
(vom Bieter einzutragen)
Menge: 40,000 Stüc

**02.01.15 Armierung-Gewebeeckwinkel Sturzecke**
Verlegen eines Sturzeckwinkels mit Diagonalarmierung an
alle Innenecken von Mauerwerksöffnungen. Das Profil
muss voll-flächig unter die systemzugehörige
Armierungsschicht mit dem Armierungsmörtel eingebettet
und lot- und fluchtrecht ausgerichtet werden.

Produkt: Knauf Gewebe-Sturzeckwinkel Knauf SM300 /
Lustra

angebotenes Fabrikat: _____________________________
(vom Bieter einzutragen)
Menge: 2,000 Stüc

**02.01.16 Armierung Kantenschutz**
Gewebeeckwinkel aus Kunststoff mit alkalibeständigem
Armiergewebe zur Eckausbildung von Außenecken an
Gebäudekanten, Fenster- und Türöffnungen lot- und
fluchtrecht unter der Flächenarmierung in Armiermörtel
einbetten.

Produkt: Knauf Gewebeeckwinkel 100/150; 100/230

angebotenes Fabrikat: _____________________________
(vom Bieter einzutragen)
Menge: 40,000 m

**02.01.17 Armierung Tropfkante**
Gewebeeckwinkel aus Kunststoff mit Tropfkante und
alkali-beständigem Armiergewebe zur Herstellung einer
optisch sauberen Tropfkante mit Putzabzug im
Sturzbereich sowie an zurückspringenden Gebäudeteilen
lot- und fluchtrecht unter der Flächenarmierung in
Armiermörtel einbetten.

Produkt: Knauf Gewebeeckwinkel Tropfkante

angebotenes Fabrikat: _____________________________
(vom Bieter einzutragen)
Menge: 20,000 m

**02.01.18 Armierung - SM300**
Mineralischen Kalk-Zement Klebe- und Armiermörtel MG P
II/ CS III nach DIN 18550-1 / DIN EN 998-1, fachgerecht
nach Herstellervorschriften volldeckend auftragen und
alkali-beständiges Armiergewebe, Maschenweite ca. 5 x 5
mm mit
ca. 160 g/m2 Flächengewicht vollflächig und
oberflächennah einbetten. Stoßüberlappung mind. 100 mm.
Schichtdicke: 5 - 7 mm
Produkt:
Knauf SM300 Knauf Armiergewebe 5 x 5 mm

angebotenes Fabrikat: _____________________________
(vom Bieter einzutragen)
Menge: 48,000 m2

**02.01.19 Armierung (Laibung)**
Leistungen wie in Pos. 02.01.18 beschrieben, jedoch
Herstellen der Armierung der Laibungen, Breite bis ca.
20,0 cm.

angebotenes Fabrikat: _____________________________
(vom Bieter einzutragen)
Menge: 40,000 m

**02.01.20 Armierung + gefilzter Oberputz mit integriertem Feuchteschutz- Sockel**
Mineralischen, wasserabweisenden und faserverstärkten
Klebe- und Armiermörtel CS IV nach EN 998-1, mit
integriertem Feuchteschutz mind. 5 - 6 mm volldeckend
auf den Putzgrund oder vorhandene Bauwerksabdichtung
(PMBC) auftragen und alkalibeständiges Armiergewebe,
Maschenweite ca. 4 x 4 /
5 x 5 mm mit ca. 165 / 205* g/m2 Flächengewicht
vollflächig im oberen Drittel des Armiermörtels
einbetten. Stoßüberlappung mind. 100 mm. Am Folgetag
nochmals Sockel-SM Pro aufziehen und filzen. Sockel-SM
Pro bis ca. 20 cm unter der Geländeoberkante führen.
Bei einer Gesamtschichtdicke vom Sockel-SM Pro
(Armiermörtel und Oberputz) von mind. 7 mm ist kein
zusätzlicher Feuchteschutz auszuführen.
Produkt:
Knauf Sockel-SM Pro (AbZ P-5275/012/14) Knauf
Amiergewebe 4x4 / 5x5 mm

angebotenes Fabrikat: _____________________________
(vom Bieter einzutragen)
Menge: 10,000 m2

**02.01.21 Feuchteschutz der Putzfläche - Sockel-Dicht, Doppelter Anstrich**
Bauwerksabdichtung für die Wassereinwirkungsklasse Wl-E
und W4-E nach DIN 18533: Putzfläche im Sockel- und
Spritzwasserbereich (mind. 300 mm über GOK) mit
mineralischen, flexiblen Dichtschlämmen, nach allgemein
bauaufsichtlichem Prüfzeugnis P-AB 074-93 abdichten.

Produkt: Knauf Sockel-Dicht

angebotenes Fabrikat: _____________________________
(vom Bieter einzutragen)
Menge: 10,000 m2

**02.01.22 Grundierung mineralische Oberputze**
Voranstrich für mineralische, dünnlagige Oberputze auf
mineralische Armiermörtel, volldeckend und streifenfrei
auf
den trockenen, staubfreien Untergrund auftragen.
Verdünnung: 1:1 mit Wasser.

Produkt: Knauf lsogrund

angebotenes Fabrikat: _____________________________
(vom Bieter einzutragen)
Menge: 48,000 m2

**02.01.23 Grundierung mineralische Oberputze (Laibung)**
Leistungen wie in Pos. 02.01.22  beschrieben, jedoch
Herstellen der Grundierung der Laibungen, Breite bis
ca. 20,0 cm. .

angebotenes Fabrikat: _____________________________
(vom Bieter einzutragen)
Menge: 40,000 m

**02.01.24 Mineralischen, weißen od. eingefärbten, wasserabweisenden und faserver**
Mineralischen, weißen od. eingefärbten,
wasserabweisenden und faserverstärkten Kalk-Zement
Klebe- und Armiermörtel Druckfestigkeitskategorie CS
III nach EN 998-1, fachgerecht nach
Herstellervorschriften volldeckend auftragen und
glätten. Nach dem glätten, die Oberfläche des
Oberputzes mit waagerechten Zügen bearbeiten.
Schichtdicke: 3 - 7mm
Mineralischen, weißen od. eingefärbten,
wasserabweisenden und faserverstärkten Kalk-Zement
Klebe- und Armiermörtel Druckfestigkeitskategorie CS
III nach EN 998-1, mit einer Korngröße von 1,0 mm, in
einer Stärke von ca. 2 - 3 mm auf bestehende
Armierschicht auftragen und filzen.

Produkt: SM700 Pro

angebotenes Fabrikat: _____________________________
(vom Bieter einzutragen)
Menge: 48,000 m2

**02.01.25 Zulage für Laibungen Oberputz**
Leistungen wie in Pos. 02.01.24 beschrieben, jedoch
Herstellen des Oberputzes der Laibungen mit einem
Filzputz, Breite bis ca. 20,0 cm.

Produkt: SM700 Pro

angebotenes Fabrikat: _____________________________
(vom Bieter einzutragen)
Menge: 40,000 m

**02.01.26 Faschen, Bänder filzen - FIP 290**
*** Bedarfsposition ohne GB
Vor Oberputzausführung Faschen, Bänder mit wasserfestem
Band an Fenster und Türen abkleben. Kalk-Zement
Oberputz, wasserabweisend, MG P II/CS II nach DIN
18550/DIN EN 998-1, mit einer Korngröße von 1,0 mm,
fachgerecht anmischen in 2 - 3 mm dicke auf
Faschen/Bänder auftragen und Filzen. Verarbeitung und
Untergrundvorbe-handlung nach gültigem Technischen
Blatt.

Produkt: Knauf FIP 290

angebotenes Fabrikat: _____________________________
(vom Bieter einzutragen)
Menge: 1,000 m

**02.01.27 Hybrid-Fassadenfarbe - MineralAktiv - Doppelter Anstrich**
Auftragen einer strukturerhaltenden Hybrid-
Fassadenfarbe mit optimiertem Feuchtemanagement zur
Vorbeugung gegen Algen und Pilze, mit wirksamen IR-
Absorber zur Erhöhung der Oberflächentemperatur.
Mineralisch, matter Charakter nach DIN EN 1062-1 und
DIN 18363 Abs. 2.4.1, ohne Zusatz von Weichmachern,
Konservierungs- oder Lösemitteln. Hoch
diffusionsoffene, kapillaraktive, mineralische
Fassadenfarbe mit sehr hohem Deckvermögen.

Farbton: weiß/hellgrau ......................

Produkt: Knauf MineralAktiv Fassadenfarbe

angebotenes Fabrikat: _____________________________
(vom Bieter einzutragen)
Menge: 48,000 m2

**02.01.28 Zulage für Laibungen Anstrich**
Leistungen wie in Pos. 02.01.27 beschrieben, jedoch
Herstellen des Anstrichs der Laibungen, Breite bis ca.
25,0 cm.

angebotenes Fabrikat: _____________________________
(vom Bieter einzutragen)
Menge: 40,000 m

**02.01.29 Zulage für Faschen Anstrich**
*** Bedarfsposition ohne GB
Leistungen wie in Pos 02.01.27 beschrieben, jedoch
Herstellen des Anstrichs der Faschen.

angebotenes Fabrikat: _____________________________
(vom Bieter einzutragen)
Menge: 1,000 m

**02.01.30 Fassadensockel streichen**
Mineralischen Oberputz nach ausreichender Trocknung mit
farbtonegalisierender, matter, hoch diffusionsoffener
und strukturerhaltender Siliconharzfarbe nach DIN 18363
im Farbton des Putzes zweimalig überrollen. Inkl. einer
verzögernden und vorbeugenden Einstellung gegen Algen
und Pilze.

Produkt: Knauf Fassadol

angebotenes Fabrikat: _____________________________
(vom Bieter einzutragen)
Menge: 10,000 m2

**02.01.31 Zulage Dispersionsfarbe - Fassadol TSR - Sockelanstrich - HBZ <20**
*** Bedarfsposition ohne GB
Auftragen (zwei Anstriche erforderlich) einer matten,
wetter-beständigen, siloxanverstärkten Reinacrylatfarbe
nach DIN EN 1062- 1 und DIN 18363 Abs. 2.4.1 auf
weißen, mineralischen oder organischen Untergrund.
Diffusionsoffen, verringert solare Aufheizung und
erhöht dadurch die Sicherheit gegen Rissbildung im
Untergrund. Hoch farbtonstabil, speziell für intensive
Farbtönung als Zwischen- und Schlussbeschichtung. Inkl.
Einer verzögernden und vorbeugenden Einstellung gegen
Algen und Pilze.

Farbton nach Knauf ColorConcept: ...................

Hellbezugswert: < 20 Produkt: KnaufFassadolTSR

angebotenes Fabrikat: _____________________________
(vom Bieter einzutragen)
Menge: 1,000 m2

**02.01.32 Algen und Pilze passivieren**
*** Bedarfsposition ohne GB
Anhaftende Verunreinigungen, sowie Ausblühungen, Algen,
Pilze oder Flechten sind durch geeignete
Reinigungsverfahren, wie z.B. Hochdruckreiniger zu
entfernen. Nach der Reinigung den Untergrund gut
trocknen lassen damit die volle Saug-fähigkeit für ein
tiefes Eindringen des Wirkstoffes der nach-folgenden
Beschichtung zur Verfügung steht. Algizid gleich-mäßig,
unverdünnt im Tränkungsverfahren durch Streichen oder
Fluten auf die zu behandelnde Fläche auftragen. Nach
einer Einwirkzeit von mind. 24 Std. sind die
vorhandenen Keime abgetötet. Bei sehr starkem Befall
ist eventuell eine zweite Behandlung erforderlich. Nach
der letzten Behandlung mit Algizid die behandelte
Fläche gut trocknen lassen.

Produkt: Knauf Algizid

angebotenes Fabrikat: _____________________________
(vom Bieter einzutragen)
Menge: 1,000 m2

#### Titel 02.02 Südosten

*Hinweis*
Hinweistext

Um die Sockeldämmplatten montieren zu können wurde der
Bereich vor dem Gebäude freigeschachtet. Die
Dämmplatten sind unten unter 45 Grad abzuschrägen und
die Dichtschlämme ist unten mit mind. 10 cm Überdeckung
gegen die Bestandsaußenwand zu führen.

Südosten

**02.02.01 Untergrund prüfen**
Prüfen des Untergrundes, ob dieser fest, eben, trocken,
fett- und staubfrei. Die dauerhafte Verträglichkeit des
Putzes auf einer eventuell vorhandenen Beschichtung ist
zu prüfen.
Massenberechnung:
2,10*1,80 m = 4,00 m²
Menge: 4,000 m2

**02.02.02 Retec- Verfahren**
Fassade horizontal und vertikal mit einer Fräse
einschlitzen. Das Rastermaß der Schlitzung liegt bei 15
x 15 cm bis
30 x 30 cm. Dieses Verfahren wird bei
Kunstharzbeschichtungen ange-wendet, bevor das neue
Dämmsystem auf die Fassade kommt. So bleibt ein
diffusionsoffenes System erhalten und lässt das WDV-
System austrocknen.
Menge: 1,000 m2

**02.02.03 Reinigung mit Hochdruck**
Reinigen des Untergrundes mit einem Hochdruckreiniger.
Schmutz, Staub und lose Teile entfernen.
Menge: 4,000 m2

**02.02.04 Sockeldämmplatte 035 verkleben - Sockel-SM Pro**
Dämmstoffplatten aus EPS nach DIN EN 13163, Anwendungstyp PW nach DIN 4108-10, Baustoffklasse Bl nach DIN
4102, Bemessungswert der Wärmeleitfähigkeit 0,032
W/{mK) mit stumpfer Kantenausbildung. Fachgerecht nach
Hersteller-vorschriften mit Sockel SM Pro, Zement-
Klebemörtel MG P III / CS IV nach DIN EN 998-1 mit
integriertem Feuchteschutz, {Allgemeines
bauaufsichtliches Prüfzeugnis P-5275/012/14) nicht
kapillar leitfähig, auf mineralischen oder bituminösen
Bauwerksabdichtungen verkleben. Die Verklebung erfolgt
vollflächig oder im Rand-Wulst-Verfahren mit einer
Klebefläche von mind. 40%. Die unterste
Sockeldämmplatte ist mit einer mind. 50 mm breiten,
durchgehenden Klebewulst zu versehen. Die untere Kante
der Sockeldämmplatte sollte bei geringer Einbindung ins
Erdreich bei Dämmstoffdicken über
140 mm abgeschrägt werden.

Dämmstoffdicke: 140 mm

Produkt: Knauf Sockeldämmplatte 035 Knauf Sockel-SM Pro
{AbZ P-5275/012/14)

angebotenes Fabrikat: _____________________________
(vom Bieter einzutragen)
Menge: 2,000 m2

**02.02.05 Alternative Dämmstoffdicke (Sockeldämmung)**
*** Wahlposition ZZ 002.1
Leistungen wie in Pos. 02.02.04 beschrieben, jedoch
Dämmstoffdicke: 120 mm, als Sockeldämmung

angebotenes Fabrikat: _____________________________
(vom Bieter einzutragen)
Menge: 1,000 m2

**02.02.06 EPS Standard 034 kleben**
Dämmstoffplatten aus EPS nach DIN EN 13163, Anwendungstyp WAP nach DIN 4108-10, Baustoffklasse Bl nach DIN
4102, Bemessungswert der Wärmeleitfähigkeit 0,034
W/(mK), mit stumpfer Kantenausbildung fachgerecht nach
Herstellervor-schriften mit Kalk-Zement Klebemörtel MG
P II/CS III nach DIN V 18550/
DIN EN 998-1 verkleben.

Dämmstoffdicke: 140 mm

Produkt: Knauf EPS Standard 034 Knauf SM300

angebotenes Fabrikat: _____________________________
(vom Bieter einzutragen)
Menge: 4,000 m2

**02.02.07 Alternative Dämmstoffdicke (Wand)**
*** Wahlposition ZZ 002.2
Leistungen wie in Pos. 02.02.06 beschrieben, jedoch
Dämmstoffdicke: 120 mm

angebotenes Fabrikat: _____________________________
(vom Bieter einzutragen)
Menge: 1,000 m2

**02.02.08 Verdübelung - Schlagdübel CNplus 8**
Zusätzliche mechanische Befestigung des Dämmstoffes mit
allgemein bauaufsichtlich zugelassenen Dübeln, als
Compound- Verbundnägel aus glasfaserverstärktem
Polyamid, wärme-brückenfrei anbringen, Dübeltellerdicke
2,5 mm, Dübelteller-durchmesser 60 mm. Anzahl der Dübel
je m² nach der Dübel- und Systemlastklasse,
Dübelanordnung nach Herstellervor-schriften der Knauf
Gips KG sowie der DIN 1055-4. Verankerungstiefe: 35 mm
bei Dübellänge 110 - 390 mm.

Dämmteller bei Dämmstoff aus Mineralwolle erforderlich:
DT 90 (bei MW Wolle 035, MW Wolle 035 plus)

Dübellänge: 130 mm - 230 mm

Produkt: Knauf Schlagdübel CNplus 8

angebotenes Fabrikat: _____________________________
(vom Bieter einzutragen)
Menge: 6,000 m2

**02.02.09 Anschluss an Bewegungsfuge/Dehnfuge - Gewebeleiste Dehnfuge**
Herstellen einer schlagregendichten Fugendichtung an
Gebäudedehnfugen von 5 - 30 mm. Inklusive Armiergewebe
2 x 125 mm.

Produkt: Knauf Gewebeleiste Dehnfuge {für Fläche und
Ecke)

angebotenes Fabrikat: _____________________________
(vom Bieter einzutragen)
Menge: 2,000 m

**02.02.10 Anschluss an angrenzende Bauteile - Fugendichtband**
Anschlussfugen an angrenzende Bauteile mit UV-
beständigem, vorkomprimiertem und
seitenflächenimprägniertem Fugen-dichtband der Klasse
BGl ausbilden. Trennung vorsehen
(Keilenschnitt oder Putzprofil).

Einbauort: zwischen vorhandener Dämmung und neu zu
erstellendem WDVS (waagerecht)

Produkt: Knauf Fugendichtband 2-6 mm / 3-9 mm / 5-12 mm

angebotenes Fabrikat: _____________________________
(vom Bieter einzutragen)
Menge: 2,000 m

**02.02.11 Armierung Kantenschutz**
Gewebeeckwinkel aus Kunststoff mit alkalibeständigem
Armiergewebe zur Eckausbildung von Außenecken an
Gebäudekanten, Fenster- und Türöffnungen lot- und
fluchtrecht unter der Flächenarmierung in Armiermörtel
einbetten.

Produkt: Knauf Gewebeeckwinkel 100/150; 100/230

angebotenes Fabrikat: _____________________________
(vom Bieter einzutragen)
Menge: 2,000 m

**02.02.12 Anschluss an nicht verputzte Flächen - Gewebeleiste Putzabschluss**
Einbauen eines Kunststoffprofiles mit 125 mm breitem
Armiergewebe zur Herstellung eines Putzab- und Putzanschlusses an Bauteile, die nicht überputzt werden.

Produkt: Knauf Gewebeleiste Putzabschluss 8 mm

angebotenes Fabrikat: _____________________________
(vom Bieter einzutragen)
Menge: 2,000 m

**02.02.13 Armierung Tropfkante**
Gewebeeckwinkel aus Kunststoff mit Tropfkante und
alkali-beständigem Armiergewebe zur Herstellung einer
optisch sauberen Tropfkante mit Putzabzug im
Sturzbereich sowie an zurückspringenden Gebäudeteilen
lot- und fluchtrecht unter der Flächenarmierung in
Armiermörtel einbetten.

Produkt: Knauf Gewebeeckwinkel Tropfkante

angebotenes Fabrikat: _____________________________
(vom Bieter einzutragen)
Menge: 20,000 m

**02.02.14 Armierung - SM300**
Mineralischen Kalk-Zement Klebe- und Armiermörtel MG P
II/ CS III nach DIN 18550-1 / DIN EN 998-1, fachgerecht
nach Herstellervorschriften volldeckend auftragen und
alkali-beständiges Armiergewebe, Maschenweite ca. 5 x 5
mm mit
ca. 160 g/m2 Flächengewicht vollflächig und
oberflächennah einbetten. Stoßüberlappung mind. 100 mm.
Schichtdicke: 5 - 7 mm
Produkt:
Knauf SM300 Knauf Armiergewebe 5 x 5 mm

angebotenes Fabrikat: _____________________________
(vom Bieter einzutragen)
Menge: 48,000 m2

**02.02.15 Armierung (Laibung)**
Leistungen wie in Pos. 02.02.14 beschrieben, jedoch
Herstellen der Armierung der Laibungen, Breite bis ca.
20,0 cm.

angebotenes Fabrikat: _____________________________
(vom Bieter einzutragen)
Menge: 40,000 m

**02.02.16 Armierung + gefilzter Oberputz mit integriertem Feuchteschutz- Sockel**
Mineralischen, wasserabweisenden und faserverstärkten
Klebe- und Armiermörtel CS IV nach EN 998-1, mit
integriertem Feuchteschutz mind. 5 - 6 mm volldeckend
auf den Putzgrund oder vorhandene Bauwerksabdichtung
(PMBC) auftragen und alkalibeständiges Armiergewebe,
Maschenweite ca. 4 x 4 /
5 x 5 mm mit ca. 165 / 205* g/m2 Flächengewicht
vollflächig im oberen Drittel des Armiermörtels
einbetten. Stoßüberlappung mind. 100 mm. Am Folgetag
nochmals Sockel-SM Pro aufziehen und filzen. Sockel-SM
Pro bis ca. 20 cm unter der Geländeoberkante führen.
Bei einer Gesamtschichtdicke vom Sockel-SM Pro
(Armiermörtel und Oberputz) von mind. 7 mm ist kein
zusätzlicher Feuchteschutz auszuführen.
Produkt:
Knauf Sockel-SM Pro (AbZ P-5275/012/14) Knauf
Amiergewebe 4x4 / 5x5 mm

angebotenes Fabrikat: _____________________________
(vom Bieter einzutragen)
Menge: 10,000 m2

**02.02.17 Feuchteschutz der Putzfläche - Sockel-Dicht, Doppelter Anstrich**
Bauwerksabdichtung für die Wassereinwirkungsklasse Wl-E
und W4-E nach DIN 18533: Putzfläche im Sockel- und
Spritzwasserbereich (mind. 300 mm über GOK) mit
mineralischen, flexiblen Dichtschlämmen, nach allgemein
bauaufsichtlichem Prüfzeugnis P-AB 074-93 abdichten.
Produkt: Knauf Sockel-Dicht

angebotenes Fabrikat: _____________________________
(vom Bieter einzutragen)
Menge: 10,000 m2

**02.02.18 Grundierung mineralische Oberputze**
Voranstrich für mineralische, dünnlagige Oberputze auf
mineralische Armiermörtel, volldeckend und streifenfrei
auf
den trockenen, staubfreien Untergrund auftragen.
Verdünnung: 1:1 mit Wasser.
Produkt: Knauf lsogrund

angebotenes Fabrikat: _____________________________
(vom Bieter einzutragen)
Menge: 6,000 m2

**02.02.19 Mineralischen, weißen od. eingefärbten, wasserabweisenden und faserver**
Mineralischen, weißen od. eingefärbten,
wasserabweisenden und faserverstärkten Kalk-Zement
Klebe- und Armiermörtel Druckfestigkeitskategorie CS
III nach EN 998-1, fachgerecht nach
Herstellervorschriften volldeckend auftragen und
glätten. Nach dem glätten, die Oberfläche des
Oberputzes mit waagerechten Zügen bearbeiten.
Schichtdicke: 3 - 7mm
Mineralischen, weißen od. eingefärbten,
wasserabweisenden und faserverstärkten Kalk-Zement
Klebe- und Armiermörtel Druckfestigkeitskategorie CS
III nach EN 998-1, mit einer Korngröße von 1,0 mm, in
einer Stärke von ca. 2 - 3 mm auf bestehende
Armierschicht auftragen und filzen.

Produkt: SM700 Pro

angebotenes Fabrikat: _____________________________
(vom Bieter einzutragen)
Menge: 6,000 m2

**02.02.20 Hybrid-Fassadenfarbe - MineralAktiv - Doppelter Anstrich**
Auftragen einer strukturerhaltenden Hybrid-
Fassadenfarbe mit optimiertem Feuchtemanagement zur
Vorbeugung gegen Algen und Pilze, mit wirksamen IR-
Absorber zur Erhöhung der Oberflächentemperatur.
Mineralisch, matter Charakter nach DIN EN 1062-1 und
DIN 18363 Abs. 2.4.1, ohne Zusatz von Weichmachern,
Konservierungs- oder Lösemitteln. Hoch
diffusionsoffene, kapillaraktive, mineralische
Fassadenfarbe mit sehr hohem Deckvermögen.

Farbton: weiß/hellgrau ......................

Produkt: Knauf MineralAktiv Fassadenfarbe

angebotenes Fabrikat: _____________________________
(vom Bieter einzutragen)
Menge: 6,000 m2

**02.02.21 Fassadensockel streichen**
Mineralischen Oberputz nach ausreichender Trocknung mit
farbtonegalisierender, matter, hoch diffusionsoffener
und strukturerhaltender Siliconharzfarbe nach DIN 18363
im Farbton des Putzes zweimalig überrollen. Inkl. einer
verzögernden und vorbeugenden Einstellung gegen Algen
und Pilze.

Produkt: Knauf Fassadol

angebotenes Fabrikat: _____________________________
(vom Bieter einzutragen)
Menge: 2,000 m2

**02.02.22 Algen und Pilze passivieren**
*** Bedarfsposition ohne GB
Anhaftende Verunreinigungen, sowie Ausblühungen, Algen,
Pilze oder Flechten sind durch geeignete
Reinigungsverfahren, wie z.B. Hochdruckreiniger zu
entfernen. Nach der Reinigung den Untergrund gut
trocknen lassen damit die volle Saug-fähigkeit für ein
tiefes Eindringen des Wirkstoffes der nach-folgenden
Beschichtung zur Verfügung steht. Algizid gleich-mäßig,
unverdünnt im Tränkungsverfahren durch Streichen oder
Fluten auf die zu behandelnde Fläche auftragen. Nach
einer Einwirkzeit von mind. 24 Std. sind die
vorhandenen Keime abgetötet. Bei sehr starkem Befall
ist eventuell eine zweite Behandlung erforderlich. Nach
der letzten Behandlung mit Algizid die behandelte
Fläche gut trocknen lassen.

Produkt: Knauf Algizid

angebotenes Fabrikat: _____________________________
(vom Bieter einzutragen)
Menge: 1,000 m2

#### Titel 02.03 Nordwesten

*Hinweis*
Hinweistext

Um die Sockeldämmplatten montieren zu können wurde der
Bereich vor dem Gebäude freigeschachtet. Die
Dämmplatten sind unten unter 45 Grad abzuschrägen und
die Dichtschlämme ist unten mit mind. 10 cm Überdeckung
gegen die Bestandsaußenwand zu führen.

Nordwestseite

**02.03.01 Untergrund prüfen**
Prüfen des Untergrundes, ob dieser fest, eben, trocken,
fett- und staubfrei. Die dauerhafte Verträglichkeit des
Putzes auf einer eventuell vorhandenen Beschichtung ist
zu prüfen.
Massenberechnung:
9,00*2,00 m = 18,00 m²
Menge: 18,000 m2

**02.03.02 Retec- Verfahren**
Fassade horizontal und vertikal mit einer Fräse
einschlitzen. Das Rastermaß der Schlitzung liegt bei 15
x 15 cm bis
30 x 30 cm. Dieses Verfahren wird bei
Kunstharzbeschichtungen ange-wendet, bevor das neue
Dämmsystem auf die Fassade kommt. So bleibt ein
diffusionsoffenes System erhalten und lässt das WDV-
System austrocknen.
Menge: 4,000 m2

**02.03.03 Reinigung mi Hochdruck**
Reinigen des Untergrundes mit einem Hochdruckreiniger.
Schmutz, Staub und lose Teile entfernen.
Menge: 18,000 m2

**02.03.04 Abklebearbeiten**
Sämtliche nicht zu verputzende Bauteile (Holz,
Kunststofffenster, Metall, Pflaster etc.} sind mittels
Folien/Abklebebänder etc. zu schützen und nach
Arbeitsende wieder rückstandslos zu entfernen.
Menge: 1,000 Stüc

**02.03.05 Sockeldämmplatte 035 verkleben - Sockel-SM Pro**
Dämmstoffplatten aus EPS nach DIN EN 13163, Anwendungstyp PW nach DIN 4108-10, Baustoffklasse Bl nach DIN
4102, Bemessungswert der Wärmeleitfähigkeit 0,032
W/{mK) mit stumpfer Kantenausbildung. Fachgerecht nach
Hersteller-vorschriften mit Sockel SM Pro, Zement-
Klebemörtel MG P III / CS IV nach DIN EN 998-1 mit
integriertem Feuchteschutz, {Allgemeines
bauaufsichtliches Prüfzeugnis P-5275/012/14) nicht
kapillar leitfähig, auf mineralischen oder bituminösen
Bauwerksabdichtungen verkleben. Die Verklebung erfolgt
vollflächig oder im Rand-Wulst-Verfahren mit einer
Klebefläche von mind. 40%. Die unterste
Sockeldämmplatte ist mit einer mind. 50 mm breiten,
durchgehenden Klebewulst zu versehen. Die untere Kante
der Sockeldämmplatte sollte bei geringer Einbindung ins
Erdreich bei Dämmstoffdicken über
140 mm abgeschrägt werden.

Dämmstoffdicke: 140 mm

Produkt: Knauf Sockeldämmplatte 035 Knauf Sockel-SM Pro
{AbZ P-5275/012/14)

angebotenes Fabrikat: _____________________________
(vom Bieter einzutragen)
Menge: 5,000 m2

**02.03.06 Alternative Dämmstoffdicke (Sockeldämmung)**
*** Wahlposition ZZ 003.1
Leistungen wie in Pos. 02.03.05 beschrieben, jedoch
Dämmstoffdicke: 120 mm, als Sockeldämmung

angebotenes Fabrikat: _____________________________
(vom Bieter einzutragen)
Menge: 1,000 m2

**02.03.07 EPS Standard 034 kleben**
Dämmstoffplatten aus EPS nach DIN EN 13163, Anwendungstyp WAP nach DIN 4108-10, Baustoffklasse Bl nach DIN
4102, Bemessungswert der Wärmeleitfähigkeit 0,034
W/(mK), mit stumpfer Kantenausbildung fachgerecht nach
Herstellervor-schriften mit Kalk-Zement Klebemörtel MG
P II/CS III nach DIN V 18550/
DIN EN 998-1 verkleben.

Dämmstoffdicke: 140 mm

Produkt: Knauf EPS Standard 034 Knauf SM300

angebotenes Fabrikat: _____________________________
(vom Bieter einzutragen)
Menge: 18,000 m2

**02.03.08 Alternative Dämmstoffdicke (Wand)**
*** Wahlposition ZZ 003.2
Leistungen wie in Pos. 02.03.07 beschrieben, jedoch
Dämmstoffdicke: 120 mm

angebotenes Fabrikat: _____________________________
(vom Bieter einzutragen)
Menge: 1,000 m2

**02.03.09 Verdübelung - Schlagdübel CNplus 8**
Zusätzliche mechanische Befestigung des Dämmstoffes mit
allgemein bauaufsichtlich zugelassenen Dübeln, als
Compound- Verbundnägel aus glasfaserverstärktem
Polyamid, wärme-brückenfrei anbringen, Dübeltellerdicke
2,5 mm, Dübelteller-durchmesser 60 mm. Anzahl der Dübel
je m² nach der Dübel- und Systemlastklasse,
Dübelanordnung nach Herstellervor-schriften der Knauf
Gips KG sowie der DIN 1055-4. Verankerungstiefe: 35 mm
bei Dübellänge 110 - 390 mm.

Dämmteller bei Dämmstoff aus Mineralwolle erforderlich:
DT 90 (bei MW Wolle 035, MW Wolle 035 plus)

Dübellänge: 130 mm - 230 mm

Produkt: Knauf Schlagdübel CNplus 8

angebotenes Fabrikat: _____________________________
(vom Bieter einzutragen)
Menge: 23,000 m2

**02.03.10 Türanschluss - Türranschlussprofil Flexibel**
Selbstklebendes, zwei-dimensional bewegliches, schlagregendichtes Türanschlussprofil aus Kunststoff mit 100
mm breitem Armiergewebe und Abbruchkante vor oder nach
dem Anbringen der Dämmstoffplatten auf Fenster- und
Türrahmen, fluchtrecht, dreiseitig umlaufend
fachgerecht einbauen sowie den Armiergewebe-Streifen in
den nachfolgenden Armiermörtel einbetten. Für Dämmstoff
-
dicken 180 mm sowie Fenster- und Türengrößen 3 m².
Optik: Schattenfuge, Bewegungsaufnahme max. 2 mm
(Zug und Druck).

Produkt: Knauf Fensteranschlussprofil Flexibel

Massenermittlung:
2* 2,10 m = 2,20 m
1*1,00 m = 1,00 m

angebotenes Fabrikat: _____________________________
(vom Bieter einzutragen)
Menge: 3,500 m

**02.03.11 Anschluss an Bewegungsfuge/Dehnfuge - Gewebeleiste Dehnfuge**
Herstellen einer schlagregendichten Fugendichtung an
Gebäudedehnfugen von 5 - 30 mm. Inklusive Armiergewebe
2 x 125 mm.

Produkt: Knauf Gewebeleiste Dehnfuge {für Fläche und
Ecke)

angebotenes Fabrikat: _____________________________
(vom Bieter einzutragen)
Menge: 2,000 m

**02.03.12 Anschluss an angrenzende Bauteile - Fugendichtband**
Anschlussfugen an angrenzende Bauteile mit UV-
beständigem, vorkomprimiertem und
seitenflächenimprägniertem Fugen-dichtband der Klasse
BGl ausbilden. Trennung vorsehen
(Keilenschnitt oder Putzprofil).

Einbauort: zwischen vorhandener Dämmung und neu zu
erstellendem WDVS (waagerecht)

Produkt: Knauf Fugendichtband 2-6 mm / 3-9 mm / 5-12 mm

angebotenes Fabrikat: _____________________________
(vom Bieter einzutragen)
Menge: 2,000 m

**02.03.13 Armierung Diagonalbewehrung**
Diagonalarmierung an Ecken von Öffnungen in Form eines
Gewebeeckpfeiles aus alkalibeständigem Armiergewebe,
Maschenweite ca. 6 x 6 mm, Größe: 400 x 330 mm als
zusätzliche Verstärkung unter der Flächenarmierung
anbringen.

Produkt: Knauf Gewebeeckpfeil

angebotenes Fabrikat: _____________________________
(vom Bieter einzutragen)
Menge: 2,000 Stüc

**02.03.14 Armierung-Gewebeeckwinkel Sturzecke**
Verlegen eines Sturzeckwinkels mit Diagonalarmierung an
alle Innenecken von Mauerwerksöffnungen. Das Profil
muss voll-flächig unter die systemzugehörige
Armierungsschicht mit dem Armierungsmörtel eingebettet
und lot- und fluchtrecht ausgerichtet werden.

Produkt: Knauf Gewebe-Sturzeckwinkel Knauf SM300 /
Lustra

angebotenes Fabrikat: _____________________________
(vom Bieter einzutragen)
Menge: 1,000 Stüc

**02.03.15 Armierung Kantenschutz**
Gewebeeckwinkel aus Kunststoff mit alkalibeständigem
Armiergewebe zur Eckausbildung von Außenecken an
Gebäudekanten, Fenster- und Türöffnungen lot- und
fluchtrecht unter der Flächenarmierung in Armiermörtel
einbetten.

Produkt: Knauf Gewebeeckwinkel 100/150; 100/230

angebotenes Fabrikat: _____________________________
(vom Bieter einzutragen)
Menge: 40,000 m

**02.03.16 Armierung Tropfkante**
Gewebeeckwinkel aus Kunststoff mit Tropfkante und
alkali-beständigem Armiergewebe zur Herstellung einer
optisch sauberen Tropfkante mit Putzabzug im
Sturzbereich sowie an zurückspringenden Gebäudeteilen
lot- und fluchtrecht unter der Flächenarmierung in
Armiermörtel einbetten.

Produkt: Knauf Gewebeeckwinkel Tropfkante

angebotenes Fabrikat: _____________________________
(vom Bieter einzutragen)
Menge: 12,000 m

**02.03.17 Armierung - SM300**
Mineralischen Kalk-Zement Klebe- und Armiermörtel MG P
II/ CS III nach DIN 18550-1 / DIN EN 998-1, fachgerecht
nach Herstellervorschriften volldeckend auftragen und
alkali-beständiges Armiergewebe, Maschenweite ca. 5 x 5
mm mit
ca. 160 g/m2 Flächengewicht vollflächig und
oberflächennah einbetten. Stoßüberlappung mind. 100 mm.
Schichtdicke: 5 - 7 mm
Produkt:
Knauf SM300 Knauf Armiergewebe 5 x 5 mm

angebotenes Fabrikat: _____________________________
(vom Bieter einzutragen)
Menge: 18,000 m2

**02.03.18 Armierung (Laibung)**
Leistungen wie in Pos. 02.03.17 beschrieben, jedoch
Herstellen der Armierung der Laibungen, Breite bis ca.
75,0 cm.

angebotenes Fabrikat: _____________________________
(vom Bieter einzutragen)
Menge: 4,000 m

**02.03.19 Armierung + gefilzter Oberputz mit integriertem Feuchteschutz- Sockel**
Mineralischen, wasserabweisenden und faserverstärkten
Klebe- und Armiermörtel CS IV nach EN 998-1, mit
integriertem Feuchteschutz mind. 5 - 6 mm volldeckend
auf den Putzgrund oder vorhandene Bauwerksabdichtung
(PMBC) auftragen und alkalibeständiges Armiergewebe,
Maschenweite ca. 4 x 4 /
5 x 5 mm mit ca. 165 / 205* g/m2 Flächengewicht
vollflächig im oberen Drittel des Armiermörtels
einbetten. Stoßüberlappung mind. 100 mm. Am Folgetag
nochmals Sockel-SM Pro aufziehen und filzen. Sockel-SM
Pro bis ca. 20 cm unter der Geländeoberkante führen.
Bei einer Gesamtschichtdicke vom Sockel-SM Pro
(Armiermörtel und Oberputz) von mind. 7 mm ist kein
zusätzlicher Feuchteschutz auszuführen.
Produkt:
Knauf Sockel-SM Pro (AbZ P-5275/012/14) Knauf
Amiergewebe 4x4 / 5x5 mm

angebotenes Fabrikat: _____________________________
(vom Bieter einzutragen)
Menge: 5,000 m2

**02.03.20 Feuchteschutz der Putzfläche - Sockel-Dicht, Doppelter Anstrich**
Bauwerksabdichtung für die Wassereinwirkungsklasse Wl-E
und W4-E nach DIN 18533: Putzfläche im Sockel- und
Spritzwasserbereich (mind. 300 mm über GOK) mit
mineralischen, flexiblen Dichtschlämmen, nach allgemein
bauaufsichtlichem Prüfzeugnis P-AB 074-93 abdichten.

Produkt: Knauf Sockel-Dicht

angebotenes Fabrikat: _____________________________
(vom Bieter einzutragen)
Menge: 5,000 m2

**02.03.21 Grundierung mineralische Oberputze**
Voranstrich für mineralische, dünnlagige Oberputze auf
mineralische Armiermörtel, volldeckend und streifenfrei
auf
den trockenen, staubfreien Untergrund auftragen.
Verdünnung: 1:1 mit Wasser.

Produkt: Knauf lsogrund

angebotenes Fabrikat: _____________________________
(vom Bieter einzutragen)
Menge: 18,000 m2

**02.03.22 Grundierung mineralische Oberputze (Laibung)**
Leistungen wie in Pos. 02.03.22  beschrieben, jedoch
Herstellen der Grundierung der Laibungen, Breite bis
ca. 75,0 cm. .

angebotenes Fabrikat: _____________________________
(vom Bieter einzutragen)
Menge: 4,000 m

**02.03.23 Mineralischen, weißen od. eingefärbten, wasserabweisenden und faserver**
Mineralischen, weißen od. eingefärbten,
wasserabweisenden und faserverstärkten Kalk-Zement
Klebe- und Armiermörtel Druckfestigkeitskategorie CS
III nach EN 998-1, fachgerecht nach
Herstellervorschriften volldeckend auftragen und
glätten. Nach dem glätten, die Oberfläche des
Oberputzes mit waagerechten Zügen bearbeiten.
Schichtdicke: 3 - 7mm
Mineralischen, weißen od. eingefärbten,
wasserabweisenden und faserverstärkten Kalk-Zement
Klebe- und Armiermörtel Druckfestigkeitskategorie CS
III nach EN 998-1, mit einer Korngröße von 1,0 mm, in
einer Stärke von ca. 2 - 3 mm auf bestehende
Armierschicht auftragen und filzen.

Produkt: SM700 Pro

angebotenes Fabrikat: _____________________________
(vom Bieter einzutragen)
Menge: 18,000 m2

**02.03.24 Zulage für Laibungen Oberputz**
Leistungen wie in Pos. 02.03.23 beschrieben, jedoch
Herstellen des Oberputzes der Laibungen mit einem
Filzputz, Breite bis ca. 20,0 cm.

Produkt: SM700 Pro

angebotenes Fabrikat: _____________________________
(vom Bieter einzutragen)
Menge: 4,000 m

**02.03.25 Faschen, Bänder filzen - FIP 290**
*** Bedarfsposition ohne GB
Vor Oberputzausführung Faschen, Bänder mit wasserfestem
Band an Fenster und Türen abkleben. Kalk-Zement
Oberputz, wasserabweisend, MG P II/CS II nach DIN
18550/DIN EN 998-1, mit einer Korngröße von 1,0 mm,
fachgerecht anmischen in 2 - 3 mm dicke auf
Faschen/Bänder auftragen und Filzen. Verarbeitung und
Untergrundvorbe-handlung nach gültigem Technischen
Blatt.

Produkt: Knauf FIP 290

angebotenes Fabrikat: _____________________________
(vom Bieter einzutragen)
Menge: 1,000 m

**02.03.26 Hybrid-Fassadenfarbe - MineralAktiv - Doppelter Anstrich**
Auftragen einer strukturerhaltenden Hybrid-
Fassadenfarbe mit optimiertem Feuchtemanagement zur
Vorbeugung gegen Algen und Pilze, mit wirksamen IR-
Absorber zur Erhöhung der Oberflächentemperatur.
Mineralisch, matter Charakter nach DIN EN 1062-1 und
DIN 18363 Abs. 2.4.1, ohne Zusatz von Weichmachern,
Konservierungs- oder Lösemitteln. Hoch
diffusionsoffene, kapillaraktive, mineralische
Fassadenfarbe mit sehr hohem Deckvermögen.

Farbton: weiß/hellgrau ......................

Produkt: Knauf MineralAktiv Fassadenfarbe

angebotenes Fabrikat: _____________________________
(vom Bieter einzutragen)
Menge: 18,000 m2

**02.03.27 Zulage für Laibungen Anstrich**
Leistungen wie in Pos. 02.03.26 beschrieben, jedoch
Herstellen des Anstrichs der Laibungen, Breite bis ca.
25,0 cm.

angebotenes Fabrikat: _____________________________
(vom Bieter einzutragen)
Menge: 4,000 m

**02.03.28 Zulage für Faschen Anstrich**
*** Bedarfsposition ohne GB
Leistungen wie in Pos 02.03.26 beschrieben, jedoch
Herstellen des Anstrichs der Faschen.

angebotenes Fabrikat: _____________________________
(vom Bieter einzutragen)
Menge: 1,000 m

**02.03.29 Fassadensockel streichen**
Mineralischen Oberputz nach ausreichender Trocknung mit
farbtonegalisierender, matter, hoch diffusionsoffener
und strukturerhaltender Siliconharzfarbe nach DIN 18363
im Farbton des Putzes zweimalig überrollen. Inkl. einer
verzögernden und vorbeugenden Einstellung gegen Algen
und Pilze.

Produkt: Knauf Fassadol

angebotenes Fabrikat: _____________________________
(vom Bieter einzutragen)
Menge: 5,000 m2

**02.03.30 Zulage Dispersionsfarbe - Fassadol TSR - Sockelanstrich - HBZ <20**
*** Bedarfsposition ohne GB
Auftragen (zwei Anstriche erforderlich) einer matten,
wetter-beständigen, siloxanverstärkten Reinacrylatfarbe
nach DIN EN 1062- 1 und DIN 18363 Abs. 2.4.1 auf
weißen, mineralischen oder organischen Untergrund.
Diffusionsoffen, verringert solare Aufheizung und
erhöht dadurch die Sicherheit gegen Rissbildung im
Untergrund. Hoch farbtonstabil, speziell für intensive
Farbtönung als Zwischen- und Schlussbeschichtung. Inkl.
Einer verzögernden und vorbeugenden Einstellung gegen
Algen und Pilze.

Farbton nach Knauf ColorConcept: ...................

Hellbezugswert: < 20 Produkt: KnaufFassadolTSR

angebotenes Fabrikat: _____________________________
(vom Bieter einzutragen)
Menge: 1,000 m2

**02.03.31 Algen und Pilze passivieren**
*** Bedarfsposition ohne GB
Anhaftende Verunreinigungen, sowie Ausblühungen, Algen,
Pilze oder Flechten sind durch geeignete
Reinigungsverfahren, wie z.B. Hochdruckreiniger zu
entfernen. Nach der Reinigung den Untergrund gut
trocknen lassen damit die volle Saug-fähigkeit für ein
tiefes Eindringen des Wirkstoffes der nach-folgenden
Beschichtung zur Verfügung steht. Algizid gleich-mäßig,
unverdünnt im Tränkungsverfahren durch Streichen oder
Fluten auf die zu behandelnde Fläche auftragen. Nach
einer Einwirkzeit von mind. 24 Std. sind die
vorhandenen Keime abgetötet. Bei sehr starkem Befall
ist eventuell eine zweite Behandlung erforderlich. Nach
der letzten Behandlung mit Algizid die behandelte
Fläche gut trocknen lassen.

Produkt: Knauf Algizid

angebotenes Fabrikat: _____________________________
(vom Bieter einzutragen)
Menge: 1,000 m2

#### Titel 02.04 Anstrich des vorhandenen WDVS

*Hinweis*
Hinweistext:

Die Südwest-,Südost- und Nordwestseite sind zu
überarbeiten, Fehlstellen auszubessern, Risse zu
schließen und Algenbefall zu beseitigen.

**02.04.01 Reinigung mit Hochdruck**
Reinigen des Untergrundes mit einem Hochdruckreiniger.
Schmutz, Staub und lose Teile entfernen.
Südwesten: 5 *20,0 m = 100,00 qm
Nordwesten: 5 * 9,00 m = 45,00 qm
Nordosten: 5 * 9,00 m = 45,00 qm
Menge: 190,000 m2

**02.04.02 Risse fachgerecht schießen**
Menge: 10,000 m

**02.04.03 Ausgebrochene Stellen beiputzen. Struktur des umgebenden Putzes muss a**
Ausgebrochene Stellen beiputzen. Struktur des
umgebenden Putzes muss aufgenommen werden.
Größe der Stellen: ca. 10*10 cm
Menge: 10,000 Stüc

**02.04.04 Algen und Pilze passivieren**
Anhaftende Verunreinigungen, sowie Ausblühungen, Algen,
Pilze oder Flechten sind durch geeignete
Reinigungsverfahren, wie z.B. Hochdruckreiniger zu
entfernen. Nach der Reinigung den Untergrund gut
trocknen lassen damit die volle Saug-fähigkeit für ein
tiefes Eindringen des Wirkstoffes der nach-folgenden
Beschichtung zur Verfügung steht. Algizid gleich-mäßig,
unverdünnt im Tränkungsverfahren durch Streichen oder
Fluten auf die zu behandelnde Fläche auftragen. Nach
einer Einwirkzeit von mind. 24 Std. sind die
vorhandenen Keime abgetötet. Bei sehr starkem Befall
ist eventuell eine zweite Behandlung erforderlich. Nach
der letzten Behandlung mit Algizid die behandelte
Fläche gut trocknen lassen.

Produkt: Knauf Algizid
Menge: 190,000 m2

**02.04.05 Abklebearbeiten**
Sämtliche nicht zu verputzende Bauteile (Holz,
Kunststofffenster, Metall, Pflaster etc.} sind mittels
Folien/Abklebebänder etc. zu schützen und nach
Arbeitsende wieder rückstandslos zu entfernen.
Menge: 1,000 Stüc

**02.04.06 Grundierung mineralische Oberputze**
Voranstrich für mineralische, dünnlagige Oberputze auf
mineralische Armiermörtel, volldeckend und streifenfrei
auf
den trockenen, staubfreien Untergrund auftragen.
Verdünnung: 1:1 mit Wasser.

Produkt: Knauf lsogrund

angebotenes Fabrikat: _____________________________
(vom Bieter einzutragen)
Menge: 190,000 m2

**02.04.07 Hybrid-Fassadenfarbe - MineralAktiv - Doppelter Anstrich**
Auftragen einer strukturerhaltenden Hybrid-
Fassadenfarbe mit optimiertem Feuchtemanagement zur
Vorbeugung gegen Algen und Pilze, mit wirksamen IR-
Absorber zur Erhöhung der Oberflächentemperatur.
Mineralisch, matter Charakter nach DIN EN 1062-1 und
DIN 18363 Abs. 2.4.1, ohne Zusatz von Weichmachern,
Konservierungs- oder Lösemitteln. Hoch
diffusionsoffene, kapillaraktive, mineralische
Fassadenfarbe mit sehr hohem Deckvermögen.

Farbton: weiß/hellgrau ......................

Produkt: Knauf MineralAktiv Fassadenfarbe

angebotenes Fabrikat: _____________________________
(vom Bieter einzutragen)
Menge: 190,000 m2

#### Titel 02.05 Stundenlohnarbeiten

**02.05.01 Polierstunden**
Stundenlohnarbeiten durch Arbeitskräfte
auf Anordnung des AG ausführen.
Der Verrechnungssatz für die jeweilige
Arbeitskraft umfasst sämtliche Aufwendungen, insbesondere den tatsächlichen Lohn einschl.vermögenswirksamer
Leistungen mit den Zuschlägen für
Gemeinkosten.
Sozialkassenbeitrage, Winterbauumlage
und desgl., sowie Lohn- und Gehaltsnebenkosten und Zuschläge für Überstunden sind einzurechnen.
Zuschläge für Nacht-, Sonntags- und
Feiertagsarbeit werden gesondert vergütet.
Menge: 10,000 Std

**02.05.02 Facharbeiterstunden**
Stundenlohnarbeiten sind vor Arbeitsbeginn der
Bauleitung anzuzeigen und innerhalb von 3 Arbeitstagen
abzeichnen zu lassen. Eine Durchschrift ist unaufgefordert innerhalb einer Woche der Bauleitung
zuzuführen.
Später vorgelegte Rapportzettel werden nicht anerkannt!
Menge: 10,000 Std

**02.05.03 Helferstunden**
Stundenlohnarbeiten durch Arbeitskräfte
auf Anordnung des AG ausführen.
Der Verrechnungssatz für die jeweilige
Arbeitskraft umfasst sämtliche Aufwendungen, insbesondere den tatsächlichen Lohn einschl.vermögenswirksamer
Leistungen mit den Zuschlägen für
Gemeinkosten.
Sozialkassenbeitrage, Winterbauumlage
und desgl., sowie Lohn- und Gehaltsnebenkosten und Zuschläge für Überstunden sind einzurechnen.
Zuschläge für Nacht-, Sonntags- und
Feiertagsarbeit werden gesondert vergüte
Menge: 10,000 Std

USt %: 19,00
